# Grundschule Stickgras Erweiterungsbau
Angebotsaufforderung (GAEB DA XML 3.2, DA83)
Projekt: 2204-22
Währung: EUR
Erstellt mit: GXML Toolbox V3.3 R20230829, iTWO_64 V25.0.558, 07.09.2026

## L E I S T U N G S V E R Z E I C H N I S
L E I S T U N G S V E R Z E I C H N I S

über die Ausführung von

Sanitäre Anlagen

  Bauvorhaben:  Grundschule Stickgras

  Langenwischstraße 108
  27751 Delmenhorst

  Bauherr:  Stadt Delmenhorst

  Die Oberbürgermeisterin
  Fachdienst 60
  Gebäudemanagement

  aufgestellt:

## 1. Angaben zur Baustelle
1 Angaben zur Baustelle

1.1 Lage der Baustelle
Die Adresse der Baustelle lautet Langenwischstraße 106/108, 27751 Delmenhorst. Die Erschließung der Baustelle erfolgt über die zweispurige Syker Straße. Die Straße ist für den Verkehr in beide Richtungen nutzbar.

Die Arbeiten werden im laufenden Schulbetrieb ausgeführt. Einschränkungen, die durch diesen Sachverhalt entstehen, sind bei der Kalkulation zu berücksichtigen.

Die Besichtigung der Baustelle vor Angebotsabgabe wird empfohlen. Evtl. Erschwernisse sind bei der
Preisgestaltung zu berücksichtigen.

1.2 Besondere Belastungen aus Immissionen sowie besondere klimatische oder
betriebliche Bedingungen
Wegen der Lage der Baustelle ist bei der Ausführung unbedingt zu berücksichtigen, dass
durch die Arbeiten jegliche Immissionen wie Staub, Gase und Gerüche, Lärm, Erschütterungen usw. auf das technisch mögliche Mindestmaß beschränkt werden. Immissionsrichtwert für Lärm ist Tags (7 bis 20 Uhr) 60dB / nachts (20 bis 7 Uhr) 45dB, jeweils 50 cm vor dem geöffneten Fenster der benachbarten Gebäude gemessen! Die Sicherheit auf der Baustelle ist weitestmöglich zu fördern und jegliche von der Baustelle ausgehende Gefahren für Passanten und benachbarte Gebäude auszuschliessen. Darüber
hinaus sind schulbetriebliche Interessen wie ungehinderter Zuwegung, Belichtung, Vermeidung von Verschmutzungen, vonErschütterungen und von Lärmbelästigung besondere Rücksicht einzuräumen.

1.3  Art und Lage der baulichen Anlagen, z.B. auch Anzahl und Höhe der Geschosse
Bei dem Erweiterungsbau für die Grundschule Stickgras handelt es sich um ein ein- bis dreigeschossiges Gebäude mit drei parallel verlaufenden Satteldächern, einer langgezogenen Dachgaube und einem Flachdachbereich.

Das Erdgeschoss, das 1. Obergeschoss und das 2. Obergeschoss weisen eine lichte Raumhöhe von mind. 3,00m auf. Zur Verbesserung der Belichtung gibt es ein längliches Dachoberlicht, das als Lichtschacht bis ins Erdgeschoss hinunter reicht.
Es gibt ein Flachdach mit extensiver Dachbegrünung und Satteldächer als Pfettendächer. Die Satteldächer sind mit farblich angepasstem Dachziegel und einer Photovoltaik-Anlage ausgestattet. Die Fassade wird mit Verblendmauerwerk gestaltet.

Der Neubau passt sich in seiner Form und Klinkerfarbe an die vorhandene Bebauungsstruktur an. Er setzt sich aus drei rechteckigen Gebäudeteilen zusammen. Die Äußeren Abmessungen der zusammenhängenden Gebäudeteile (Breite x Tiefe) liegen gesamt bei etwa 57,24m x 37,88m.

Im Erdgeschoss liegt ein großer Speise-/Mehrzweckraum, der auch für Schulveranstaltungen und Theateraufführungen genutzt werden soll. Das Erdgeschoss enthält außerdem Fachräume, Unterrichtsräume sowie eine Schulbücherei. Der Speiseraum hat einen eigenen Zugang nach außen. Außerdem gibt es zwei überdachte Eingangsbereiche in unmittelbarer Nähe zu den Treppenhäusern.
Das 1. Obergeschoss enthält eine Lernlandschaft sowie weitere Unterrichtsräume. Im 2.Obergeschoss setzt sich dies fort. Außerdem werden im Gebäudeteil zwischen Achse 4 und 5 des Dachgeschosses dieLüftungsgeräte untergebracht.

1.4  Art, Lage, Maße und Nutzbarkeit von Transporteinrichtungen und Transportwegen, z.B. Montageöffnungen
Es wird ein Aussenaufzug am Gerüst für die Ausbaugewerke bereitgestellt.

1.5 Lage, Art, Anschlusswert und Bedingungen für das Überlassen von Anschlüssen für
Wasser, Energie und Abwasser
Baustrom und Bauwasser werden dem AN kostenlos zur Verfügung gestellt. Der Transport
der Medien von dem Anschluss zu den eigentlichen Verwendungsstellen muss der
Auftragnehmer als Nebenleistung in seine Preise einkalkulieren.

1.6 Lage und Ausmaß der dem Auftragnehmer für die Ausführung seiner Leistungen zur
Benutzung oder Mitbenutzung überlassenen Flächen und Räume
Die Lagerflächen und die Aufstellflächen für die Container innerhalb der Baustelle sind dem
Baustelleneinrichtungsplan zu entnehmen und mit der Bauleitung abzustimmen. Die
Ausstattung mit Containern für Aufenthalt und Büronutzung (z.B. Polier oder
Baubesprechungen) sowie die Versorgung mit notwendigen Medien sind Sache des
Auftragnehmers. Die Container müssen geordnet und entsprechend dem
Baustelleneinrichtungsplan auf dem Grundstück aufgestellt werden. Änderungen sind im
Vorfeld von der Bauleitung genehmigen zu lassen.

1.7 Art und Umfang des Schutzes von Bäumen, Pflanzenbeständen, Vegetationsflächen, Verkehrsflächen, Bauteilen, Bauwerken, Grenzsteinen und dergleichen im Bereich der Baustelle.
Der Schutz der vorhandenen Bäume wurde im Rahmen einer Begehung mit der Stadt
festgelegt und entsprechende Ergebnisse im LV berücksichtigt.

1.8 Bestätigung, dass die im jeweiligen Bundesland geltenden Anforderungen zu
Erkundungs- und gegebenenfalls Räumungsmaßnahmen hinsichtlich Kampfmitteln erfüllt
wurden.
Bei den Arbeiten auf dem Gelände, speziell bei den Erdarbeiten sowie den Arbeiten zur
Gründung wird kein Kampfmittelräumdienst zugegen sein, um die Arbeiten überwachen.
Sondierungen sind abgeschlossen und es besteht hierzu kein Handlungsbedarf.

1.9 Gemäß der Baustellenverordnung getroffene Maßnahmen
Der Auftraggeber hat für das Bauvorhaben einen Arbeits- und Gesundheitsschutzkoordinator eingesetzt, der die Einhaltung der Sicherheits- und Gesundheitsvorschriften überwacht.

## 2. Angaben zur Ausführung
Angaben zur Ausführung

2.1 Vorgesehene Arbeitsabschnitte, Arbeitsunterbrechungen und Arbeitsbeschränkungen nach Art, Ort und Zeit sowie Abhängigkeit von Leistungen anderer.
Siehe Verdingungsunterlagen.

2.2 Besondere Erschwernisse während der Ausführung, z. B. Arbeiten in Räumen, in denen der Betrieb weiterläuft, Arbeiten im Bereich von Verkehrswegen oder bei außergewöhnlichen äußeren Einflüssen.
Die Arbeiten werden im laufenden Schulbetrieb ausgeführt. Einschränkungen durch diesen sachverhalt sind bei der Kalkulation zu berücksichtigen. Es ist sicherzustellen, dass Schulnutzer nicht versehentlich in den Baustellenbereich geraten können. Wird vom AN der Bauzaun geöffnet, sind geeignete Maßnahmen zu ergreifen, dass Unbeteiligte nicht in den Baustellenbereich gelangen. Weiter ist, je nach Baustellenfortschritt, mit Arbeitsunterbrechungen und mehreren Anfahrten zu rechnen. Dieser Umstand ist in die Einheitspreise mit einzukalkulieren. Erneute Anfahrten und Arbeitsunterbrechungen, die aus einem normalen Baustellenablauf resultieren, werden nicht vergütet. Bei gestörtem Bauablauf besteht ein Anspruch auf Vergütung erneuter Anfahrten und Bauzeitverlängerung nur, wenn dieser vor Ausführung der betreffenden Arbeiten angemeldet und vom AG bestätigt wurde. Nachträgliche Forderungen werden nicht akzeptiert.

2.3 Besondere Anforderungen für Arbeiten in kontaminierten Bereichen, gegebenenfalls besondere Anordnungen für Schutz- und Sicherheitsmaßnahmen.
Der Auftraggeber übernimmt keine Durchführung erforderlicher Maßnahmen gemäß Pkt.1.1 Angaben zur Baustelle.

2.4 Mitbenutzung fremder Gerüste, Hebezeuge, Aufzüge, Aufenthalts- und Lagerräume, Einrichtungen und dergleichen durch den Auftragnehmer.
Das Gerüst steht über den Zeitraum der Maßnahme zur Verfügung. Kräne, Hubwerkzeuge oder ähnliches für eigene Leistungen sind Sache des Auftragnehmers und in die Einheitspreise entsprechend mit einzukalkulieren.

## 3. Einzelangaben zu Neben- und Besonderen Leistungen
3. Einzelangaben zu Neben- und Besonderen Leistungen

3.1 Ergänzungen zur Baustelle

3.1.1 Bauablaufplan / Personaleinsatz
Der AN hat zur Bauvorbesprechung einen eigenen Bauablaufplan vorzulegen, der mit den vorgesehenen Kapazitäten (Personal, Gerätschaften) unterlegt ist. Die Kolonnenstärken müssen dabei sowohl mit den kalkulierten Leistungsansätzen als auch mit den vorgegebenen Bauzeiten des beiliegenden Bauzeitenplans korrespondieren. Es muss plausibel werden, dass der AN mit den ihm zur Verfügung stehenden Mitteln die Bauzeit einhält. 10 Tage vor Arbeitsbeginn sind unaufgefordert jeweils der deutschsprachige Bauleiter und Stellvertreter für das Bauvorhaben zu benennen ggf. auch für den anzumeldenden Nachunternehmer. Ebenfalls 10 Tage vor Arbeitsbeginn sind ggf. erforderliche Vorsorgeuntersuchungen und Nachweise der Sach- und Fachkunde des Personals sowie falls erforderlich ein Geräteeinsatzplan inkl. Prüfzeugnissen vorzulegen.

3.1.2 Bautagesberichte
Für jeden Arbeitstag ist ein Bericht zu erstellen. In den von der ausführenden Firma zu führenden Berichten sind mind. folgende Angaben zu tätigen: Witterung, Temperatur, Anzahl der Arbeitskräfte, Einsatz von Großgeräten, Zu- und Abgang von Hauptbaustoffen, Baufortschritt, Unterbrechung oder Behinderung der Arbeiten, Ausführungsort der Arbeiten (z.B. Raumnummer). Bautagesberichte sind täglich der Bauleitung zur Verfügung zu stellen, ein Anspruch auf Gegenzeichnung besteht nicht.

3.1.3 Bauschild / Werbung
Der Bauherr erstellt ein Bauschild.
Jeder Auftragnehmer für dieses Bauvorhaben erhält bei Bedarf/Interesse eine Firmenleiste. Die anteiligen Kosten betragen für jeden AN einmalig psch. 100,- €. Der Auftragnehmer hat nicht das Recht, eigene Werbeschilder anzubringen bzw. aufzustellen.

3.1.4 Hygienemaßnahmen
Aufgrund der SARS-CoV-2 - Pandemie wird durch den AG eine Anwesenheitsliste auf der Baustelle bereitsgestellt. Hier sind, arbeitstäglich, die Namen der auf der Baustelle tätigen Arbeitnehmer und Projektleiter einzutragen. Dies gilt gleichermaßen für kurzfristig Aufsichtsichtführende und beauftragte Unternehmer. Grundsätzlich sind die gültigen Hygienevorschriften zu beachten.

3.1.5 Witterung
Grundsätzlich gelten die Verarbeitungsrichtlinien der Produkthersteller sowie deren Einbaurichtlinien. Abhängig hiervon kann es aufgrund von Witterungsumständen zu Einschränkungen und Verzögerungen im Bauablauf kommen, die, sofern der AN nachweislich nicht andere Arbeiten vorziehen oder seinen Personaleinsatz verstärken kann, zu einer Fristverlängerung führen können. Eventuelle Verzögerungen sind der Bauleitung unverzüglich mitzuteilen. Bei fehlender Mitwirkung entfällt der Anspruch auf eine Fristverlängerung.

3.2 Zusätzliche Kalkulationsgrundlagen

3.2.1 Urkalkulation
Der AN hat auf Verlangen des Auftraggebers die Preisermittlung (Urkalkulation) in einem verschlossenen Umschlag zur Aufbewahrung zu übergeben. Dies gilt auch für Nachunternehmerleistungen.

3.2.2 Nachträge
Die Erstellung von ggf. erforderlichen Nachtragsangeboten inkl. Verfassen der dazugehörigen Leistungstexte erfolgt durch den Auftragnehmer. Der Mehraufwand für diese Leistung wird nicht gesondert vergütet.

3.3 Pläne / Gutachten

3.3.1 Werkpläne
Der Auftragnehmer hat die ggf. von ihm anzufertigenden Werkpläne unaufgefordert so rechtzeitig dem Architekten zur Prüfung vorzulegen, dass durch erforderliche Änderungen zur Freigabe, deren Überarbeitung und abschließende Freigabe innerhalb einer angemessenen Frist keine Verzögerungen bei der Ausführung entstehen können. Fehlende Vorleistungen zur Erstellung der Werkpläne sind rechtzeitig anzumelden.

3.3.2 Gutachten
Relevante Gutachten werden dem LV als Anlage hinzugefügt und sind für die Kalkulation und Ausführung zu berücksichtigen.

3.3.3 Planversand
Auszuhändigende Pläne: Die Vergabe der Pläne erfolgt ausschließlich in digitaler Form über eine Internetplattform. Die Einheitspreise des LVs sind derart zu kalkulieren, dass die Kosten, die dem AN für das eigenständige Plotten bzw. Vervielfältigen der Pläne entstehen, durch das Angebot abgedeckt sind. Der AN hat dafür zu sorgen, dass die Pläne rechtzeitig auf der Baustelle jeweils in der aktuellsten Fassung vorliegen.

3.4. Sonstiges

3.4.1 Baubesprechungen
Die Baubesprechungen sind ab zwei Wochen vor, während und zwei Wochen nach der im Bauzeitenplan und allen danach angepassten Bauzeitenplänen angegebenen Ausführungszeiträume verpflichtend wöchentlich durch den deutschsprachigen Bauleiter oder seinen deutschsprachigen Stellvertreter wahrzunehmen.

## 4. Zusätzliche Angaben zum Leistungsverzeichnis
4.  Zusätzliche Angaben zum Leistungsverzeichnis

4.1 Allgemeine Anforderungen

4.1.1 Umweltschutz beim Baustellenbetrieb
Die Belästigungen im Baustellenbereich, an/auf den Zufahrtsstraßen durch Lärm, Staubentwicklung o.ä. sind bei den Arbeiten und Transporten auf das unvermeidbare Maß zu beschränken (siehe Angabe zur Baustelle).

4.1.2 SiGe-Koordinator
Gemäß der Baustellenverordnung hat der AG einen Sicherheits- und Gesundheitskoordinator eingeschaltet. Den Anweisungen des Koordinierenden (gilt auch für Festlegungen im SiGe-Plan) ist unbedingt Folge zu leisten.
Im Zuge der Koordination gemäß Baustellenverordnung verpflichtet sich der AN vor Beginn der Arbeiten, dem Sicherheits- und Gesundheitskoordinator mindestens folgende Unterlagen zur Verfügung zu stellen:
- Namensliste der Ersthelfer und der Aufsichtsführenden, die auf der Baustelle eingesetzt werden sollen
- Gefährdungsbeurteilung des Arbeitsplatzes gem. Arbeitsschutzgesetz
- Prüfnachweise der Arbeitsmittel, soweit diese durch Vorschriften der BG oder andere Vorschriften gefordert
  werden
- Sachkundenachweis für Eingriffe in den Straßenverkehr, soweit diese aus Gründen der
  Baustelleneinrichtung notwendig sind
- Montageanweisungen für Montagearbeiten - soweit erforderlich
- Unterweisungsnachweise der Beschäftigten
- Arbeitsmedizinische Untersuchungsnachweise
4.1.3 Abstimmung mit anderen
Der AN hat sich mit anderen am Bau Beteiligten abzustimmen. Den ausführenden Firmen, z.B. für die Elektro- und Blitzschutzarbeiten, sind die Gelegenheiten zur Montage der Einbauteile zu gewähren. Grundsätzlich gilt, dass allen anderen am Bau Beteiligten die notwendigen An- und Abfahrten sowie die Ausführung deren Arbeiten ermöglicht werden muss.

4.2 Technische Anforderungen

4.2.1 Prüfzeugnisse
Vor Bestellung der einzubauenden Materialien sind dem Auftraggeber unaufgefordert die entsprechenden technischen Merkblätter und Prüfzeugnisse vorzulegen, damit diese auf Gleichwertigkeit und Einhaltung der Forderungen gemäß Leisutngsbeschreibung überprüft werden können.

4.2.2 Planunterlagen
Die zur Ausführung der Leistung erforderlichen Planunterlagen werden dem AN vom AG in digitaler Form (pdf bzw. dwg) zur Verfügung gestellt.

4.3 Ausführung

4.3.1 Baufristenplan
Der  AN  hat  auf  Grundlage  des  ihm  vom  AG  übergebenen  Bauzeitenplans  einen  Detailablaufplan über  seine Vertragsleistungen  zu  erstellen  und  innerhalb  von  12  Werktagen  dem  AG  zur  Prüfung und  Genehmigung  zu übergeben. Die Detailplanung ist entsprechend den Angaben der Bauüberwachung fortzuschreiben.

## 5. Allgemeine Vorbemerkungen TGA
5. Allgemeine Vorbemerkungen TGA

5.1 Grundlagen
Nach erfolgter Auftragserteilung werden dem Auftragnehmer vom Auftraggeber 1 Satz Ausführungszeichnungen und Schaltschemata als Datei ausgehändigt.

5.2 Kalkulationsgrundlagen und Preise
Grundsätzlich sind nur Materialien mit CE-Kennzeichen einzusetzen. Die EU-Konformitätsrichtlinie ist einzuhalten.

Die Kosten für die Inbetriebnahme leistungsübergreifender Einregulierung, Funktionsprüfung und den Probebetrieb einschl. der erforderlichen Dokumentationen und Koordination mit den Schnittstellengewerken sind in die Einheitspreise einzurechnen. Dies gilt auch wenn für einzelne Anlagenteile Inbetriebnahmen ausgeschrieben sind.

An allen Stellen:

gew. Fabrikat:.........................................

gew. Typ:.........................................
  vom Bieter einzutragen

sind vom Bieter die Eintragungen vorzunehmen. Werden diese Eintragungen nicht gemacht, so gilt das vorgegebene Fabrikat / Typ.

5.3 Baustelleneinrichtung:
Die Kosten für das Einrichten und Räumen der Baustelle, Vorhalten der Baustelleneinrichtung für sämtliche in der Leistungsbeschreibung aufgeführten Leistungen, sind in die Einheitspreise einzurechnen.
Für Einlagerung und Sicherung ist der AN selbst verantwortlich.
Lagermöglichkeit für Material besteht im Gebäude generell nicht. Lagerflächen stehen auf dem Baugrundstück nach Absprache mit dem Auftraggeber gem. Baustelleneinrichtungsplan in begrenztem Umfang zur Verfügung.

5.4 Montageplanung‑
Der Auftragnehmer hat auf der Basis der übergebenen Ausführungsplanung und den aktuellen Architektenplänen seine Werk- und Montagepläne anzufertigen, die den aktuellen Bau-Planungsstand wiedergeben. Die Leitungen und Halterungen sind entsprechend den einschlägigen Richtlinien und Normen zu bemessen. Die angebotenen Alternativfabrikate gegenüber der Ausschreibung werden seitens des AN in die Werk- und Montagepläne übernommen. einschl. der erforderlichen Detailabstimmungen mit den Schnittstellengewerken für eine mangelfreie Integration und Ausführung. Abweichungen zur Ausführungsplanung sind zu dokumentieren und zu begründen. Die Montagepläne sind mit den anderen am Bau Beteiligten zu koordinieren und vor Montagebeginn zur Genehmigung in zweifacher Ausfertigung in Papierform und digital vorzulegen.

5.5  Aufmasse, Rechnungsstellung
Die Aufmasse für alle Anlagenteile sind strangweise aufzustellen. Die Stränge sind mit gleicher Bezeichnung in die Abrechnungszeichnungen aufzunehmen in denen die Teilstreckenlängen darzustellen sind. Vor jeder Materialart ist die LV-Position bzw. Nachtragsposition identisch mit der Rechnungsposition aufzuführen.

Zum Gesamtaufmass gehört ein Zusammenstellungsblatt mit Angabe der Pos.-Nr., der Aufmass-Blatt-Nr. und Zeile, sowie der dazugehörigen Menge.

Mit jeder kumulierten Abschlagsrechnung ist eine positionsweise Aufstellung als Soll-/Istvergleich LV-Menge / Rechnungsmenge vorzulegen sowie Kosten Pos. LV / Kosten Pos. Abrechnung.

Nachtragsangebote werden nur bearbeitet, wenn auch die entsprechenden Entfallpositionen mit aufgeführt werden.

Aufmaßpläne sind nach Aufmaßbereichen farblich anzulegen, so dass eine klare Zuordnung der Aufmaßblätter möglich wird.

Rechnungen werden nur geprüft, wenn die vorgenannten Voraussetzungen erfüllt sind. Eventuelle Nachtragsangebote werden nur bearbeitet, wenn positionsweise Kalkulationsnachweise vorgelegt werden.

Bei Abschlagsrechnungen werden Positionen, die nicht beauftragte A-Positionen beinhalten, herausgestrichen.

5.6 Abnahme, Revisionsunterlagen und Mängelliste

5.6.1 Mängelliste
Vorbereitend zu den Abnahmen finden Vorbegehungen statt, zu diesen Vorbegehungen werden Mängellisten erstellt. Die Begleitung dieser Vorbegehungen sowie die Dokumentation der Abarbeitung der Mängellisten ist in den Einheitspreisen zu berücksichtigen.

5.6.2 Abnahmen
Die Fertigstellung der Arbeiten, einschließlich des erfolgreich durchgeführten Probebetriebes, ist durch den Auftragnehmer schriftlich anzuzeigen. Vorbereitend zur förmlichen Abnahme ist die Abnahmereife durch eine gemeinsame Begehung festzustellen und zu protokollieren. Nach festgestellter Abnahmereife hat der Auftragnehmer die förmliche Abnahme durch den Auftraggeber schriftlich zu beantragen.
Bis zur Herstellung der Mängelfreiheit finden regelmäßige Besprechungen vor Ort statt. Die Abnahme gliedert sich in Vollständigkeitsprüfung, Funktionsprüfung, Funktionsmessung und dergl.
5.6.3 Revisionsunterlagen
Es wird auf die gesonderten Vorbemerkungen für Revisionsunterlagen verwiesen.

Die zuvor beschriebenen Aufwendungen sind in die Einheitspreise einzukalkulieren.

## 6. Vorbemerkungen Revisionsunterlagen
6. Vorbemerkungen Revisionsunterlagen

6.1 Spezifikation zu Erstellung der Bestandsunterlagen
Die Dokumentationsunterlagen sind 2 Wochen vor der Schlussabnahme vollständig zur Prüfung vorzulegen.
Die Bestandsunterlagen (Dokumentation) für den Liefer- und Leistungsumfang dieses Leistungsverzeichnisses zusammengestellt in Anlehnung an die VDI 6026 gemäß nachfolgender Beschreibung:
Die gesamten Bestandsunterlagen (Dokumentation) sind in folgenden Formaten zu liefern in:

- 2-fach auf Papier in DIN-A4 Aktenordnern
- 2-fach in digitaler Form auf USB als PDF-Dokumente (Portable Document Format von Adobe Systems)
- Zeichnungen zusätzlich in digitaler Form als dwg- Datei
- Datein in Originalformaten wie Word, Excel, etc. ohne Schreibschutz o.ä.

6.2 Daten der Geräte und Anlagen
Die Datenblätter mit der genauen Produktbezeichnung (Fabrikat/Typ) müssen allgemeine Daten, wie Installationsdaten (Abmessungen, Gewicht usw.), Betriebsdaten (Leistung, Kennlinien, Verbräuche,
Temperaturen usw.), elektrische Daten (Anlaufstrom, Nennstrom, Nennspannung, Leistungsaufnahme usw.)
und bauteilspezifische Daten wie Material und Normungen enthalten (DIN, TÜV, GS etc.). Die installierten Typen sind in den Produktunterlagen eindeutig zu kennzeichnen.
6.3 Ersatzteilliste
Die Ersatzteilliste muss die notwendigen Angaben zur Bestellung von Ersatz- und Austauschteilen enthalten, die zur Instandhaltung benötigt werden.
Die Ersatzteilliste müssen für jede aufgeführte Komponente folgende Angaben enthalten:

- genaue Bezeichnung mit Fabrikatsangabe und Typennummer,
- Hersteller/Lieferant mit eindeutigem Bezug zum Herstellerverzeichnis, mögliche alternativen
  Bezugsquellen,
- Kennzeichnung und Stückzahl der Ersatzteile, die von den Betreibern der Technischen Anlage in die
  Lagerhaltung aufgenommen werden müssen (Empfehlung) und
- alle weiteren notwendigen ersatzteilspezifischen Bestell- und Kenndaten.
- Einbauort

6.5 Herstellerverzeichnis
Im Herstellerverzeichnis müssen die Hersteller aller vorhandenen Baugruppen aufgelistet werden.
Diese Auflistung muss folgende Informationen enthalten:

- Namen bzw. Bezeichnung des Herstellers,
- Anschrift des Herstellers, des Kundendienstes und der lokalen Firmenvertretungen, ggf. Ansprechpartner,
- Telefon- und Faxnummern des Herstellers, des Kundendienstes und der lokalen Firmenvertretungen.
- Angaben zur Störungsbeseitigung wie Notrufnummer, Kontaktdaten, ggf. Ansprechpartner
6.6 Bedienungs- und Betriebsanweisungen
Die Bedienungs- und Betriebsanweisungen müssen eindeutige Verfahren zum Gebrauch der Anlagen angeben. Dabei sind, bezogen auf die Anlagencharakteristik, die Betriebsdaten und Merkmale sowie die Lage, Bedeutung und Bedienreihenfolge der Bedienungsorgane zu erläutern.

Die Betriebsanweisungen müssen Hinweise zum berechtigten Bedienungspersonal enthalten. Besonders ist die Darstellung der Sicherheitsmaßnahmen zur Vermeidung von personen- und betriebsgefährdenden Zuständen zu beachten (DGUV).
Kann die Arbeitsweise der Anlage/Komponenten programmiert werden (wie z.B. beim Installationsbus) müssen detaillierte Angaben zu den Programmiermethoden, zur erforderlichen Aufrüstung, zur Programmüberprüfung und zu notwendigen Sicherheitsvorkehrungen gemacht werden.

Kontrollfunktionen, Bedienungsreihenfolgen sowie Fehlbedienungen, sofern sie vorhersehbar sind, sind chronologisch bzw. alphabetisch sortiert in einer Checkliste aufzulisten. Zur Eingrenzung von Anlagenfehlern ist eine Fehlersuchtabelle aufzustellen.

6.7 Abnahmeprotokolle / Messprotokolle / sonstige Unterlagen
Dazu gehören:
- VOB-Abnahmebescheinigungen,
- Inbetriebnahme- und Einweisungsprotokolle,
- Fachunternehmer-Bestätigung
- Messprotokolle und Auswertungen mit Ist- und Sollwerten sowie gemäß Auftrag gesondert geforderte bzw.
  vom AG übergebene Bescheinigungen von Sachverständigen und Behörden,
- Protokolle der Funktionsprüfungen und Funktionsmessungen,
- alle behördlichen und sachverständigen Bescheinigungen und damit verbundene Messprotokolle und
  Auswertungen (falls gefordert)
- Nachweis zum Schallschutz,
- Nachweis für 1:1 Datenpunktprüfung (Aufführung aller DP mit Prüfdatum)
- bauaufsichtliche Zulassungen und Zulassungen im Einzelfall für brandschutztechnische und
  sicherheitstechnische Bauteile,
- Inbetriebnahmehandbücher und Handbücher zur Störungsbeseitigung
- Protokolle zum Einregeln von Anlagenkomponenten wie Mischern und -reglern, Drosselklappen,
- Protokolle über die Dichtheitsprüfung,
- Sonstige Protokolle für den Funktions- und Leistungsnachweis,
- Nachweise zum Anlagenabgleich,
- Nachweis und Protokolle zu den Anzugsmomenten gemäß Herstellervorgaben für Elektroklemmen,
  Schellen, Krallen, Schrauben, etc.
- Jegliche Passwörter die zum Zugriff auf Regelungen o.ä. erforderlich sind.

Die Unterlagen sind erst auf Anforderung vom AG vorzulegen.

6.8 Anlagenschemata in den Zentralen
In allen Zentralen sind Anlagenschemata unter Glas, farbig (als Farbplot) nach DIN, aufzuhängen.
Sie enthalten alle technischen Daten, Schaltungen, Sollwerte, Messstellen, sowie die Bezeichnungen von Regelkomponenten und Motoren und die DDC/GLT- Kodierung.

Die Kosten für die vorgenannten Revisionsunterlagen sind als separate Position erfasst.

## 7. Technische Erläuterungen
7. Technische Erläuterungen

7.1 Abwasseranlagen
Die Entwässerung von Schmutz- und Regenwasser erfolgt innerhalb und außerhalb der Ge
bäude in Trennsystem.
Auf Grundlage des Bodengutachtens wurde festgestellt, dass auf dem Grundstück wasser
durchlässige Bodenschichten vorhanden sind. Eine ober- bzw. unterirdische Versickerung ist
somit möglich. Geplant ist eine oberirdische Versickerung mit Versickerungsmulden.

7.1.1 Schmutzwasserentwässerung

Fäkalienhaltiges Abwasser
Für die WC- und Waschbeckenanlagen erfolgt die Schmutzwasserableitung über Fall- und
Sammelleitungen.
Für die Ableitung des Schmutzwassers werden Grundleitungen unterhalb der Sohle des Ge
bäudes verlegt und an die außerhalb liegenden Grundleitungen angeschlossen.

Fettabwasser
Für das Abwasser der Küche ist außerhalb des Gebäudes ein Fettabscheider geplant. Dieser wird als Basisausführung ausgelegt, d.h. Reinigung und Entleerung erfolgt über den Behälterdeckel. Eine separater Leistungsanschluss für die Entsorgung ist nicht vorgesehen.
Anschlusspunkt befindet sich südlich am Gebäude.
Das Abwasser wird mit Freigefälle an die außenliegenden Grundleitung angeschlossen.

7.1.3 Materialien

| Grundleitungen unter der FB Sohle | Rohre und Formstücke aus PP / mit angeformten Steckmuffen nach DIN EN 14758, einschl. Dichtringe. |
| --- | --- |
| Fall- und Sammelleitungen / Für Objektanschlüsse | Abflussrohre und Formstücke aus schallgedämten Polyethylen, schwerentflammbar nach DIN 4102, Kl. B1, heißwasserbeständig und lichtstabilisiert |
| Schmutzwasserleitungen als Objekt-Anschlussleitungen | Abflussrohre und Formstücke aus schallgedämten Polyethylen, schwerentflammbar nach DIN 4102, Kl. B1, heißwasserbeständig und lichtstabilisiert |
| Rohrisolierung der Schmutzwasserleitungen in Wandschlitzen bzw. Durchbrüchen | Aus synthetischen unverrottbarem Isolierschlauch, Schwerentflammbar B 1 nach DIN 4102. |
| Brandschottung im Bereich F 90 Wände / Decken | Ausführung gemäß MLAR, Feuerwiderstandsklasse R 90 |

7.2 Wasseranlagen
Die Trinkwasser-Versorgung erfolgt über einen für das Gebäude vorgesehenen Neuanschluss aus
dem Versorgungsnetz.
Im Gebäude erfolgt der Anschluss im Hausanschlussraum im Erdgeschoss.
Zum Schutz vor Schmutzpartikeln wird ein rückspülbarer Schmutzfilter eingebaut. Im Hausanschluss
raum mit Hauptzähler, Wasserfilter und Rückflussverhinderer erfolgt die Aufteilung der Wasserversor
gungsleitungen zu den einzelnen Versorgungsbereich.
Für den Anschluss der Sanitärbereiche und Teeküche, sowie Klassenräume wurden entsprechende
TW-Anschlüsse berücksichtigt.

7.2.1 Betriebswasserversorgung
Gemäß den Anforderungen werden die  Außenzapfstellen mit Betriebswasser versorgt. Das Betriebswasser wird mittels Sicherheitstrennstation FKG 5 vom Trinkwassernetz abgesichert.

7.2.2 Trinkwasserversorgung
Für den Anschluss der Sanitärbereiche, Mensa und  Teeküchen wurden entsprechende TW-Anschlüsse berücksichtigt.

Zur Sicherung der Trinkwasserqualität wird das Trinkwassernetz als ein durchgeschliffenes Ringsystem verlegt. Die einzelnen Ringinstallationen erhalten eine automatische Spüleinrichtung um auch außerhalb der Betriebszeit eine Sicherung der Trinkwasserqualität zu gewährleisten.
Die Verteilung der Trinkwasserleitungen erfolgt über die Versorgungsschächte.

7.2.3 Trinkwasser  Warm
Eine zentrale Warmwasserbereitung ist nicht vorgesehen. Für die Räume mit Warmwasserbedarf werden elektrische Kleindurchlauferhitzer mit 6,0 KW bis 13kW Leistung und einem Durchfluss von 3,0 l/min bis 5 l/min vorgesehen.

In den WC-Räumen ist keine Warmwasserbereitstellung gefordert, mit Ausnahme der WC-Behindertenbereiche, Küche und Lehrerbereiche.

7.2.4 Materialien

| Trinkwasser und / Betriebswasser | Kupferrohr nach DIN 1057, DVGW mit Prüfzeichen, / Rohrverbindung mittels Pressfitting |
| --- | --- |
| Dämmung in Schächten, Deckenbereich, Zwischendecke und Technikbereichen | Steinwollschalen mit Alukaschierung, gemäß aktueller EnEV / nicht brennbar, dampfdiffusionsdicht |
| Dämmung frei verlegter Leitungen in stoßgefährdeten Bereichen | Steinwollschalen mit Alukaschierung, gemäß aktueller EnEV / nicht brennbar, dampfdiffusionsdicht aus Kunststofffolie als Oberflächenabschluss (PVC-Mantel) |
| Dämmung in Vorwänden, Wandschlitzen und im Fußboden | Synthetischer Isolierschlauch, schwerentflammbar B 1 nach DIN 4102. |
| Dämmung Absperrventile / Regulierventile | Wärmedämmmatratzen bzw. Blechkappen mit Steinwolle / Dämmschale aus PE-Material Klasse B1 |
| Brandschottung im Bereich F 90 Wände / Decken | Ausführung gemäß MLAR, Feuerwiderstandsklasse R 90 |

Sanitäre Objekte

| WC | Tiefspülklosett, Wand hängend, aus Sanitärporzellan Weiß, Montageelement, Betätigung von vorne (Zweimengenspülung) |
| --- | --- |
| Waschtisch | Aus Sanitärporzellan, weiß, 600 x 550 mm, / Montageelement, Waschtischarmatur berührungslos (230 V, UP-Netzteil), mit Edelstahl Siebventil |
| Hygienegeräte |  |

## KG 410: Sanitäre Anlagen
Datum: 07.09.2026
EP-Anteile: Löhne; Stoffe; Geräte; Sonstiges

### Bereich 1 Sanitärinstallationen

#### Abschnitt 1.1 Abwasserinstallation

*Hinweis: Kalkulationshinweis Montagehöhe*
Die lichte Raumhöhe in den Etagen beträgt ohne Estrich:

Erdgeschoss  = 4,10 m
1. Obergeschoss  = 3,97 m
2. Obergeschoss  = 3,71 m

Die Montagegerüste sind in einer extra Position im Leistungsverzeichnis ausgeschrieben.

*Hinweis: Schallgedämmtes Abwassersystem aus Kunststoff*
zur Entwässerung von Gebäuden nach DIN EN 12056 in Verbindung mit DIN 1986-100, Werkstoff PP (mineralverstärkte) mit erhöhtem Schallschutz 17 dB (A)*, Farbe lichtgrau,mit 3-fach-Dichtlippendichtung, glatte äußere Rohroberfläche.
allgemein bauaufsichtlich zugelassen unter der Nr. Z-42.1-217

Verlegung: nach Hersteller-Verlegevorschriften unter Einhaltung der DIN EN 12056 bzw. DIN 1986-100 oder glw.. Verbindungen mit Übereinstimmungszertifizierung gem. DIN EN 877

Das Ablängen und montieren von Kurzlängen ist in die Einheitspreise einzukalkulieren.

Formstücke und Rohebefestigungen werden gesondert vergütet, Montagehöhe über Gelände/Fußboden über 3,5 bis 5 m.

Fabrikat:
'....................................................'
  (vom Bieter einzutragen)

Typ:
'....................................................'
  (vom Bieter einzutragen)

für folgende Dimensionen

liefern und montieren

**1.1.10 Schallgedämmtes Kunststoffrohr DN 50**
*** EP-Aufgliederung gefordert
Menge: 70,000 m

**1.1.20 Schallgedämmtes Kunststoffrohr DN 70**
*** EP-Aufgliederung gefordert
Menge: 50,000 m

**1.1.30 Schallgedämmtes Kunststoffrohr DN 90**
*** EP-Aufgliederung gefordert
Menge: 90,000 m

**1.1.40 Schallgedämmtes Kunststoffrohr DN 100**
*** EP-Aufgliederung gefordert
Menge: 200,000 m

**1.1.50 Schallgedämmtes Kunststoffrohr DN 125**
*** EP-Aufgliederung gefordert
Menge: 50,000 m

**1.1.60 Schallgedämmte - Bogen DN 50**
*** EP-Aufgliederung gefordert
Menge: 105,000 Stck

**1.1.70 Schallgedämmte - Bogen DN 70**
*** EP-Aufgliederung gefordert
Menge: 45,000 Stck

**1.1.80 Schallgedämmte - Bogen DN 90**
*** EP-Aufgliederung gefordert
Menge: 45,000 Stck

**1.1.90 Schallgedämmte - Bogen DN 100**
*** EP-Aufgliederung gefordert
Menge: 129,000 Stck

**1.1.100 Schallgedämmte - Bogen DN 125**
*** EP-Aufgliederung gefordert
Menge: 15,000 Stck

**1.1.110 Schallgedämmte - Abzweig DN 50**
*** EP-Aufgliederung gefordert
Menge: 15,000 Stck

**1.1.120 Schallgedämmte - Abzweig DN 70/50**
*** EP-Aufgliederung gefordert
Menge: 25,000 Stck

**1.1.130 Schallgedämmte - Abzweig DN 70**
*** EP-Aufgliederung gefordert
Menge: 10,000 Stck

**1.1.140 Schallgedämmte - Abzweig DN 90/70-50**
*** EP-Aufgliederung gefordert
Menge: 14,000 Stck

**1.1.150 Schallgedämmte - Abzweig DN 90/90**
*** EP-Aufgliederung gefordert
Menge: 5,000 Stck

**1.1.160 Schallgedämmte - Abzweig DN 100/90**
*** EP-Aufgliederung gefordert
Menge: 6,000 Stck

**1.1.170 Schallgedämmte - Abzweig DN 100/90-70**
*** EP-Aufgliederung gefordert
Menge: 6,000 Stck

**1.1.180 Schallgedämmte - Abzweig DN 100/90-70-50**
*** EP-Aufgliederung gefordert
Menge: 14,000 Stck

**1.1.190 Schallgedämmte - Abzweig DN 100/100**
*** EP-Aufgliederung gefordert
Menge: 20,000 Stck

**1.1.200 Schallgedämmte - Abzweig DN 125/125**
*** EP-Aufgliederung gefordert
Menge: 2,000 Stck

**1.1.210 Schallgedämmte - Abzweig DN 125/100**
*** EP-Aufgliederung gefordert
Menge: 1,000 Stck

**1.1.220 Schallgedämmte - Doppelabzweig DN 100/100**
*** EP-Aufgliederung gefordert
Menge: 1,000 Stck

**1.1.230 Schallgedämmter- Übergang DN 70-50**
*** EP-Aufgliederung gefordert
Menge: 2,000 Stck

**1.1.240 Schallgedämmter- Übergang DN 90/70-50**
*** EP-Aufgliederung gefordert
Menge: 4,000 Stck

**1.1.250 Schallgedämmter- Übergang DN 100/90-70**
*** EP-Aufgliederung gefordert
Menge: 6,000 Stck

**1.1.260 Schallgedämmter- Übergang DN 100/90-70-50**
*** EP-Aufgliederung gefordert
Menge: 4,000 Stck

**1.1.270 Schallgedämmter- Übergang DN 100/100**
*** EP-Aufgliederung gefordert
Menge: 3,000 Stck

**1.1.280 Schallgedämmter- Übergang DN 125/100-90**
*** EP-Aufgliederung gefordert
Menge: 2,000 Stck

**1.1.290 Schallgedämmte - Doppelmuffe DN 50**
*** EP-Aufgliederung gefordert
Menge: 35,000 Stck

**1.1.300 Schallgedämmte - Doppelmuffe DN 70**
*** EP-Aufgliederung gefordert
Menge: 10,000 Stck

**1.1.310 Schallgedämmte - Doppelmuffe DN 90**
*** EP-Aufgliederung gefordert
Menge: 50,000 Stck

**1.1.320 Schallgedämmte - Doppelmuffe DN 100**
*** EP-Aufgliederung gefordert
Menge: 90,000 Stck

**1.1.330 Schallgedämmte - Doppelmuffe DN 125**
*** EP-Aufgliederung gefordert
Menge: 10,000 Stck

**1.1.340 Schallgedämmte - Endverschluss DN 50**
*** EP-Aufgliederung gefordert
Menge: 5,000 Stck

**1.1.350 Schallgedämmte - Endverschluss DN 90**
*** EP-Aufgliederung gefordert
Menge: 5,000 Stck

**1.1.360 Schallgedämmte - Endverschluss DN 100**
*** EP-Aufgliederung gefordert
Menge: 4,000 Stck

**1.1.370 Schallgedämmte - Endverschluss DN 125**
*** EP-Aufgliederung gefordert
Menge: 3,000 Stck

**1.1.380 Schallgedämmte - Anschlussbogen DN 50**
*** EP-Aufgliederung gefordert
Menge: 12,000 Stck

**1.1.390 Passlänge - Schallgedämmt, Baulänge 500 mm DN 50**
*** EP-Aufgliederung gefordert
Menge: 10,000 Stck

**1.1.400 Passlänge - Schallgedämmt, Baulänge 500 mm DN 70**
*** EP-Aufgliederung gefordert
Menge: 10,000 Stck

**1.1.410 Passlänge - Schallgedämmt, Baulänge 500 mm DN 90**
*** EP-Aufgliederung gefordert
Menge: 30,000 Stck

**1.1.420 Passlänge - Schallgedämmt, Baulänge 500 mm DN 100**
*** EP-Aufgliederung gefordert
Menge: 40,000 Stck

**1.1.430 Passlänge - Schallgedämmt, Baulänge 500 mm DN 125**
*** EP-Aufgliederung gefordert
Menge: 10,000 Stck

*Hinweis: Schallgedämmtes - Reinigungsstück rund*
Zur Gebäudeentwässerung
- Für Gebäude mit erhöhten Schallschutzanforderungen

Eigenschaften
- Mit Dichtung aus EPDM

Technische Eigenschaften
- Werkstoff: PE-S2
- Wärmeausdehnung: bis 0,17 mm/(m·K)
- Wärmeleitfähigkeit Rohr: bis 0,43 W/(m·K)
- Winkel: 90 °
- Außendurchmesser: 11,5 cm
- DN / Nennweite: 70

zusätzlicher Lieferumfang
- Verschlussdeckel aus PP

In nachfolgeden Dimension liefern und montieren.

**1.1.440 Schallgedämmtes - Reinigungsstück rund DN 70**
*** EP-Aufgliederung gefordert
Menge: 6,000 St
Leistungsbereichkatalog: 044

**1.1.450 Schallgedämmtes - Reinigungsstück rund DN 100**
*** EP-Aufgliederung gefordert
Menge: 8,000 St
Leistungsbereichkatalog: 044

**1.1.460 Schallgedämmtes - Reinigungsstück rund DN 125**
*** EP-Aufgliederung gefordert
Menge: 10,000 St
Leistungsbereichkatalog: 044

*Hinweis: Rohrbefestigung Schallschutzrohrschelle*
als Schallschutzrohrschelle für Gebäude mit erhöhten Schallschutzanforderungen.
Gewindemutter mit der erforderlichen Schalldämmeinlage nach DIN 4109 und EN 14366 oder glw., als verzinkte, stabile Rohrschelle, Profilgummieinlage bis 120°C hitzebeständig, einschl. Gewindestange bis 300 mm und Metalldübel ,Befestigung an Decken und Wänden aus Beton,
incl. Bohrung in Betonwänden und Betondecken.

für folgende Dimensionen

liefern und montieren

**1.1.470 Rohrbefestigung DN 50/40**
*** EP-Aufgliederung gefordert
Menge: 55,000 Stck

**1.1.480 Rohrbefestigung DN 70**
*** EP-Aufgliederung gefordert
Menge: 30,000 Stck

**1.1.490 Rohrbefestigung DN 90**
*** EP-Aufgliederung gefordert
Menge: 70,000 Stck

**1.1.500 Rohrbefestigung DN 100**
*** EP-Aufgliederung gefordert
Menge: 160,000 Stck

**1.1.510 Rohrbefestigung DN 125**
*** EP-Aufgliederung gefordert
Menge: 30,000 Stck

*Hinweis: Abwasserltg Guss 2K-Epoxid-Besch Grundbesch*
Abwasserleitung aus Gusseisen, DIN EN 877 und DIN 19522, innen mit Zweikomponenten-Epoxid-Beschichtung, außen mit Grundbeschichtung, Farbton rotbraun,, Verlegung in Gebäuden, Form- und Verbindungsstücke werden gesondert vergütet, Rohrbefestigungen werden gesondert vergütet, Montagehöhe über Gelände/Fußboden über 3,5 bis 5 m.

In nachfolgeden Dimension liefern und montieren.

**1.1.520 Abwasserltg Guss 2K-Epoxid-Besch Grundbesch DN50 Gebäude**
*** EP-Aufgliederung gefordert
Menge: 5,000 m
Leistungsbereichkatalog: 044

**1.1.530 Abwasserltg Guss 2K-Epoxid-Besch Grundbesch DN100 Gebäude**
*** EP-Aufgliederung gefordert
Menge: 5,000 m
Leistungsbereichkatalog: 044

**1.1.540 Bogen Doppelbogen 88Grad Guss 2K-Epoxid-Besch Grundbesch DN50 in 88°**
*** EP-Aufgliederung gefordert
Menge: 2,000 St
Leistungsbereichkatalog: 044

**1.1.550 Bogen Doppelbogen 88Grad Guss 2K-Epoxid-Besch Grundbesch DN100 in 88°**
*** EP-Aufgliederung gefordert
Menge: 2,000 St
Leistungsbereichkatalog: 044

**1.1.560 Bogen 45Grad Guss 2K-Epoxid-Besch Grundbesch DN50 in 45°**
*** EP-Aufgliederung gefordert
Menge: 3,000 St
Leistungsbereichkatalog: 044

**1.1.570 Bogen 45Grad Guss 2K-Epoxid-Besch Grundbesch DN100 in 45°**
*** EP-Aufgliederung gefordert
Menge: 10,000 St
Leistungsbereichkatalog: 044

**1.1.580 Abzweig 45Grad Guss 2K-Epoxid-Besch Grundbesch DN50 in 45°**
*** EP-Aufgliederung gefordert
Menge: 2,000 St
Leistungsbereichkatalog: 044

**1.1.590 Abzweig 45Grad Guss 2K-Epoxid-Besch Grundbesch DN100 in 45°**
*** EP-Aufgliederung gefordert
Menge: 2,000 St
Leistungsbereichkatalog: 044

**1.1.600 Passstück Guss 2K-Epoxid-Besch Grundbesch DN50 bis 50 cm**
*** EP-Aufgliederung gefordert
Menge: 1,000 St
Leistungsbereichkatalog: 044

**1.1.610 Passstück Guss 2K-Epoxid-Besch Grundbesch DN100 bis 50 cm**
*** EP-Aufgliederung gefordert
Menge: 2,000 St
Leistungsbereichkatalog: 044

**1.1.620 Reinigungsrohr runde Öffnung Guss 2K-Epoxid-Besch Grundbesch DN50**
*** EP-Aufgliederung gefordert
Menge: 1,000 St
Leistungsbereichkatalog: 044

**1.1.630 Reinigungsrohr runde Öffnung Guss 2K-Epoxid-Besch Grundbesch DN100**
*** EP-Aufgliederung gefordert
Menge: 1,000 St
Leistungsbereichkatalog: 044

**1.1.640 Reduzierstück Guss 2K-Epoxid-Besch Grundbesch DN100**
*** EP-Aufgliederung gefordert
Reduzierstück für Abwasserleitung aus Gusseisen, innen mit Zweikomponenten-Epoxid-Beschichtung, außen mit Grundbeschichtung, Farbton rotbraun, DN 100, 2. DN 50.
Menge: 1,000 St
Leistungsbereichkatalog: 044

**1.1.650 Gummimanschette Profilschelle Guss 2K-Epoxid-Besch Grundbesch DN50**
*** EP-Aufgliederung gefordert
Gummimanschette und Profilschelle, aus verzinktem Stahl, mit Spannschraube aus verzinktem Stahl, für Abwasserleitung aus Gusseisen, innen mit Zweikomponenten-Epoxid-Beschichtung, außen mit Grundbeschichtung, Farbton rotbraun, DN 50.
Menge: 10,000 St
Leistungsbereichkatalog: 044

**1.1.660 Gummimanschette Profilschelle Guss 2K-Epoxid-Besch Grundbesch DN100**
*** EP-Aufgliederung gefordert
Menge: 10,000 St
Leistungsbereichkatalog: 044

*Hinweis: Rohrschelle Stahl verz.*
Rohraufhängung als Rohrschelle, aus verzinktem Stahl, mit schalldämmenden Einlagen, Anforderungen entsprechend DIN 4109, Länge Aufhängung bis 0,5 m, Befestigung über Gewindestäbe an bauaufsichtlich zugelassenen Dübeln, einschl. Bohrarbeiten, Befestigungsuntergrund Beton,

In nachfolgenden Dimensionen liefern und montieren.

**1.1.670 Rohrschelle Stahl verz L bis 0,5m DN50**
*** EP-Aufgliederung gefordert
Menge: 5,000 St
Leistungsbereichkatalog: 042

**1.1.680 Rohrschelle Stahl verz L bis 0,5m DN100**
*** EP-Aufgliederung gefordert
Menge: 5,000 St
Leistungsbereichkatalog: 042

#### Abschnitt 1.2 Sonstige Abwasserinstallation

*Hinweis: Belüftungsventil*
Belüftungsventil DIN EN 12380 für Abwasserleitungen, oberhalb der Rückstauebene, Klasse B I, von -20 Grad C bis 60 Grad C in nachfolgenden Dimension liefern und montieren.
Montagehöhe über Gelände/Fußboden über 3,5 bis 5 m.

**1.2.10 Belüftungsventil Klasse BI DN50**
*** EP-Aufgliederung gefordert
Menge: 2,000 St
Leistungsbereichkatalog: 044

**1.2.20 Belüftungsventil Klasse BI DN90**
*** EP-Aufgliederung gefordert
Menge: 5,000 St
Leistungsbereichkatalog: 044

**1.2.30 Belüftungsventil Klasse BI DN100**
*** EP-Aufgliederung gefordert
Menge: 7,000 St
Leistungsbereichkatalog: 044

**1.2.40 Anschluss herstellen Dachdurchführung Entlüftung DN100**
*** EP-Aufgliederung gefordert
Anschluss herstellen, an bauseits erstelle Dachdurchführung für Schmutzwasserentlüftung, aus Kunststoffrohr, DN 100, mit Kunststoffrohr DIN EN 1519-1 DN 100, einschl. Übergangsformstücke und Dichtungsmittel. Montagehöhe über Gelände/Fußboden über 3,5 bis 5 m.
Menge: 12,000 St
Leistungsbereichkatalog: 044

**1.2.50 Anschluss herstellen Dachdurchführung Entlüftung DN125**
*** EP-Aufgliederung gefordert
Anschluss herstellen, an bauseits erstelle Dachdurchführung für Schmutzwasserentlüftung, aus Kunststoffrohr, DN 125, mit Guss-Rohr DIN EN 1519-1 DN 125, einschl. Übergangsformstücke und Dichtungsmittel. Montagehöhe über Gelände/Fußboden über 3,5 bis 5 m.
Menge: 1,000 St
Leistungsbereichkatalog: 044

**1.2.60 Anschluss Rohrende herstellen Abwasser-Grundltg DN125 Kunststoffrohr DN125**
*** EP-Aufgliederung gefordert
Anschluss am Rohrende herstellen, an vorh. Abwasser-Grundleitung, DN 125, mit Kunststoffrohr DIN EN 877 und DIN 19522, 2. DN 125, einschl. Anschlussformstück und Dichtungsmittel.
Menge: 1,000 St
DIN276 neu: 411
Leistungsbereichkatalog: 044

**1.2.70 Anschluss Rohrende herstellen Abwasser-Grundltg DN100 Kunststoffrohr DN100**
*** EP-Aufgliederung gefordert
Anschluss am Rohrende herstellen, an vorh. Abwasser-Grundleitung, DN 100, mit Kunststoffrohr DIN EN 877 und DIN 19522, 2. DN 100, einschl. Anschlussformstück und Dichtungsmittel.
Menge: 27,000 St
DIN276 neu: 411
Leistungsbereichkatalog: 044

**1.2.80 Brandschutzabschottung Rohr R90 AD 58mm Gebäude Decke D 300mm**
*** EP-Aufgliederung gefordert
Brandschutzabschottung von Brennbarer Rohrleitungen nach Leitungsanlagen-Richtlinie (LAR) des Bundeslandes der Ausführung/Muster Leitungsanlagen-Richtlinie (MLAR), Feuerwiderstandsklasse R 90 DIN EN 13501-2,
Rohrleitung nicht gedämmt, Rohraußendurchmesser 58 mm, Verlegung im Gebäude, Oberkante Abschottung über Gelände/Fußboden über 3,5 bis 5 m, Decke aus Stahlbeton, Dicke 300 mm, runder Durchbruch ohne Hüllrohr, freier Ringspalt im Durchbruch über 15 bis 30 mm, Spalt füllen mit Brandschutzmörtel.
 Montagehöhe über Gelände/Fußboden über 3,5 bis 5 m.
Menge: 1,000 St
Leistungsbereichkatalog: 047

**1.2.90 Brandschutzabschottung Rohr Guss R90 AD 110mm Gebäude Decke D 300mm**
*** EP-Aufgliederung gefordert
Brandschutzabschottung von Rohrleitung aus Gusseisen, nach Leitungsanlagen-Richtlinie (LAR) des Bundeslandes der Ausführung/Muster Leitungsanlagen-Richtlinie (MLAR), Feuerwiderstandsklasse R 90 DIN EN 13501-2,
Rohrleitung nicht gedämmt, Rohraußendurchmesser 110 mm, Verlegung im Gebäude, Oberkante Abschottung über Gelände/Fußboden über 3,5 bis 5 m, Decke aus Stahlbeton, Dicke 300 mm, runder Durchbruch ohne Hüllrohr, freier Ringspalt im Durchbruch über 15 bis 30 mm, Spalt füllen mit Brandschutzmörtel.
 Montagehöhe über Gelände/Fußboden über 3,5 bis 5 m.
Menge: 1,000 St
Leistungsbereichkatalog: 047

**1.2.100 Brandschutzabschottung Rohr Guss R90 AD 110mm Gebäude Wand**
*** EP-Aufgliederung gefordert
Brandschutzabschottung von Rohrleitung aus Gusseisen, nach Leitungsanlagen-Richtlinie (LAR) des Bundeslandes der Ausführung/Muster Leitungsanlagen-Richtlinie (MLAR), Feuerwiderstandsklasse R 90 DIN EN 13501-2,
Rohrleitung nicht gedämmt, Rohraußendurchmesser 110 mm, Verlegung im Gebäude, Oberkante Abschottung über Gelände/Fußboden über 3,5 bis 5 m, Wand als Trennwand in Ständerbauart, Dicke 300 mm, runder Durchbruch ohne Hüllrohr, freier Ringspalt im Durchbruch über 15 bis 30 mm, Spalt füllen mit Gips. Montagehöhe über Gelände/Fußboden über 3,5 bis 5 m.
Menge: 1,000 St
Leistungsbereichkatalog: 047

*Hinweis: Brandschutzmanschette inkl. Dämmung R90*
Brandschutzmanschette als Set inkl.Dämm.b.gerad.Durchf.
zugelassen für brennbare Abwasserrohre
bis 160 mm, brennbare
Versorgungsleitungen
Einbaumöglichkeiten:
- Geradeeinbau Wand und Decke
- Schrägeinbau bis 45° für Wand und Decke
- Einsatz mit 2 x 45° Bogen
- 0-Abstandeinbau zu anderen
Brandschutzsystemen u.U. möglich
- Rohrtypen u.a.: PE, PVC, PP- und HT-Rohre
- Montagehöhe über Gelände/Fußboden über 3,5 bis 5 m.

inkl. Zubehör wie  Befestigungsset, Kennzeichnungsschild

in nachfolgenden Dimension liefern und montieren.

**1.2.110 Brandschutzmanschette inkl. Dämmung R90 DN 50mm**
*** EP-Aufgliederung gefordert
Menge: 10,000 St

**1.2.120 Brandschutzmanschette inkl. Dämmung R90 DN70mm**
*** EP-Aufgliederung gefordert
Menge: 5,000 St

**1.2.130 Brandschutzmanschette inkl. Dämmung R90 DN90mm**
*** EP-Aufgliederung gefordert
Menge: 2,000 St

**1.2.140 Brandschutzmanschette inkl. Dämmung R90 AD 100mm**
*** EP-Aufgliederung gefordert
Menge: 25,000 St

**1.2.150 Brandschutzmanschette inkl. Dämmung R90 AD 125mm**
*** EP-Aufgliederung gefordert
Menge: 2,000 St

*Hinweis: Bodenabläufe mit Aufsatzstück für Fußbodenbeschichtung*
Bodenablauf senkr. m. doppelter Abdichtung
Ablaufkörper aus Gusseisen für den Anschluss an
Rohr mit herausnehmbarem Geruchverschluss, Lippendichtung und Bauzeitschutzabdeckung, dauerhafte korrosionsfreie Oberfläche,
chemikalienbeständig, erhöhter Schallschutz nach
DIN 4109 (< 30 dB), Temperaturbeständig bis
400°C, Potentialausgleich nicht erforderlich.
Festflansch aus Gusseisen mit Losflansch, Bolzen
und Schrauben aus Edelstahl, zum Einpressen
oder aufschweißen von Bitumen - und Polymerbitumenbahnen sowie zum Einpressen von Kunststoff-
und Elastomer -Dichtungsbahnen.
Aufsatzstück aus Kunststoff, Rahmen aus Edelstahl,  Rost im Schlitz -Design, mit besandetem Flansch bis 6 mm
für Fußbodenbeschichtung.

**1.2.160 Bodenablauf DN 100**
*** EP-Aufgliederung gefordert
Norm:  DIN EN 1253 / DIN 18195-9
Ausführung: mit Pressdichtungsflansch
Dimension: DN 100
Auslauf:  90 Grad (senkrecht)
Rostgröße: 140 x 140 mm
Belastungsklasse: L 15 (1,5 t)
einschl. Brandschutzelement und Aufstockelement für Höhenanpassung

Fabrikat:
'....................................................'
  (vom Bieter einzutragen)

Typ:
'....................................................'
  (vom Bieter einzutragen)

liefern und montieren
Menge: 7,000 St

**1.2.170 Bodenablauf DN 70**
*** EP-Aufgliederung gefordert
Norm:  DIN EN 1253 / DIN 18195-9
Ausführung: mit Pressdichtungsflansch
Dimension: DN 70
Auslauf:  90 Grad (senkrecht)
Rostgröße: 140 x 140 mm
Belastungsklasse: L 15 (1,5 t)
einschl. Brandschutzelement und Aufstockelement für Höhenanpassung

Fabrikat:
'....................................................'
  (vom Bieter einzutragen)

Typ:
'....................................................'
  (vom Bieter einzutragen)

liefern und montieren
Menge: 25,000 St

*Hinweis: Bodenabläufe mit Aufsatzstück für PU-Beschichtung (Küche)*
Bodenablauf senkr. m. doppelter Abdichtung
Ablaufkörper aus Edelstahl Werkstoff 1.430,
für den Anschluss an Rohr mit herausnehmbarem
Geruchverschluss, Lippendichtung und Bauzeitschutzabdeckung, dauerhafte korrosionsfreie Oberfläche,
chemikalienbeständig, erhöhter Schallschutz nach
DIN 4109 (< 30 dB), Temperaturbeständig bis
400°C, Potentialausgleich nicht erforderlich.
Festflansch aus Edelstahl mit Losflansch, Bolzen
und Schrauben aus Edelstahl, zum Einpressen
oder aufschweißen von Bitumen - und Polymerbitumenbahnen sowie zum Einpressen von Kunststoff-
und Elastomer -Dichtungsbahnen.
Aufsatzstück mit Dünnbettabdichtung, Rahmen aus Edelstahl,  Gitterrost, Rutschhemend, Lose eingelegt,

**1.2.180 Bodenablauf Aufsatzstück DN 100**
Bodenablauf  DN 100
aus Edelstahl, Werkstoff 1.4301
Stutzenneigung 90Gr.
geprüft gemäß DIN EN 1253
mit Geruchverschluss
mit Pressdichtungsflansch, mit Bauzeitschutzdeckel
Abflussleistung 2,0 l/s
Gewicht 5,2 kg

Aufsatzstück:
  (passend zum Ablaufkörper)
Norm:  DIN EN 1253 / DIN 18195-9
Dimension: DN 100
Auslauf:  90 Grad (senkrecht)
Rostgröße: 200 x 200 mm
Höhenverstellbereich: 10 - 23 mm
Belastungsklasse: L 15 (1,5 t)
Material:  Edelstahl (Gitterrost)
einschl. Zwischenstücke für Höhenanpassung

Fabrikat:
'....................................................'
  (vom Bieter einzutragen)

Typ:
'....................................................'
  (vom Bieter einzutragen)

liefern und montieren
Menge: 4,000 St

*Hinweis: Dachhaube, UV- beständig*
aus schlagregenfestem Polypropylen, UV- stabilisiert. Speziell für Lüftungsleitungen mit Kondensatableitung nach  außen durch Doppelrohrtechnik. Schlagregensichere  Ausblashaube,  mit geringem Druckverlust und werkzeuglose Revisionsmöglichkeit am Haubenkopf. Senkrechte und sturmsichere Befestigung unter Dach mit  Befestigungsschelle.
Montagehöhe über Gelände/Fußboden über 3,5 bis 5 m.
Farben: schwarz
Dachneigung: 0° -30°
in folgenden Nennweiten liefern und dem Dachdecker übergeben.

**1.2.190 Dachhaube DN 100**
*** EP-Aufgliederung gefordert
Menge: 3,000 St

*Hinweis: Folienflansch für Dachhaube, UV- beständig*
Aluminiumstutzen mit eingearbeiteter und eingedichteter Dach- und Dichtungsbahn zur Aufnahme der Dachhaube und zur Andichtung der Dach- und Dichtungsbahn.
Abmessung: ca. 360 x 360 mm, H: 230 mm
Dachneigung: 0° -5°
Dichtungsbahnen:
PVC, EPDM, PIB, EVA, ECB, FPO

in folgenden Nennweiten liefern und dem Dachdecker übergeben.
Montagehöhe über Gelände/Fußboden über 3,5 bis 5 m.

**1.2.200 Folienflansch für Dachhaube,DN 100**
*** EP-Aufgliederung gefordert
Menge: 3,000 St

**1.2.210 Anschluss Herstellen Gemäß Küchenplan**
*** Pauschalposition
*** EP-Aufgliederung gefordert
Anmessen, genau positionieren und fixieren von Schmutzwasseranschlüssen gemäß Küchenplan für bis zu 10 Anschlüsse.
Menge: 1,000 psch

**1.2.220 Kondensat Hebeanlage**
*** EP-Aufgliederung gefordert
Die Hebeanlage ist steckerfertig ausgeführt und besteht aus Sammelbehälter,
Pumpe mit zugänglicher Hydraulik sowie
zwei Schwimmerschaltern. Der erste
Schwimmer dient zum Ein- und
Ausschalten. Der zweite Schwimmer
für die Alarmschaltung. Der
Alarmkontakt ist als potentialfreier
Wechselkontakt (Öffner/Schließer)
ausgeführt.

Technische Daten:
Elektrische Daten
Leistungsaufnahme P1 ca. 75 W
Netzfrequenz 50 Hz
Nennspannung 1 x 230 V
Nennstrom 0.65 A
Schutzart (gemäß IEC 34-5) IP24
Isolationsklasse (IEC 85) F
Kabellänge ca. 1.7 m
Art des Kabelsteckers SCHUKO
Netzkabellänge H05W-F36

Behälter
Gesamtvolumen des/der Behälter(s) 2.65 l

Sonstiges
Nettogewicht ca. 4.0 kg

Fabrikat:
'....................................................'
  (vom Bieter einzutragen)

Typ:
'....................................................'
  (vom Bieter einzutragen)

liefern und montieren
Menge: 3,000 St

#### Abschnitt 1.3 Trinkwasser-/ Betriebswasserinstallation

*Hinweis: Kalkulationshinweis Montagehöhe*
Die lichte Raumhöhe in den Etagen beträgt ohne Estrich:

Erdgeschoss  = 4,10 m
1. Obergeschoss  = 3,97 m
2. Obergeschoss  = 3,71 m

Die Montagegerüste sind in einer extra Position im Leistungsverzeichnis ausgeschrieben.

*Hinweis: Hinweis Fliesenspiegel:*
Die Montage der Sanitären Objekte erfolgt gemäß Wandansichten / Fliesenspiegel.
Der Aufwand für das Einmessen der Objekte / Anschlusspunkte ist in die Einheitspreise einzukalkulieren.

Anzahl TW-Anschlüsse: bis zu 130 Stk.
Anzahl SW-Anschlüsse:  bis zu 110 Stk.

*Hinweis: Rohrleitungen aus Kupfer DIN EN 1057*
in Trinkwasserinstallationen vorrangig nach DIN 1988, aus Kupfer

Verlegung des Rohrsystems
Das Trennen von Rohren mit dafür geeignetem Rohrabschneider, gemäß Herstellerrichtlinie, sowie der Verschnitt ist in den Einheitspreisen zu berücksichtigen. Montagehöhen der Rohrtrassen bis 3,50 bzw. vereinzelnd bis 5,0 m.

Befestigung des Rohrsystems:
Auf die Rohrdimension abgestimmte Rohrschellen mit Schalldämmeinlage für die Gleitbefestigung von Rohren oder zur Fixpunktbefestigung von Rohren Das Rohrsystem ist gemäß DIN 4109 gegen Körperschallübertragung vom Baukörper zu trennen. Das Befestigungssystem muss einer Feuerwiderstandsdauer von 30 Minuten gemäß Leitungsanlagen-Richtlinien (LAR) entsprechen.

Presswerkzeuge:
Zur Montage sind nur vom Hersteller zugelassene und geprüfte Presswerkzeuge, passend zu dem ausgeschrieben Rohrsystem zu verwenden. Presswerkzeuge, die den Herstellerichtlinien nicht entsprechen, werden von der örtlichen Bauleitung eingezogen und nach erfolgter Dukomentation an den Obermonteur zurückgegeben.
Folgend ist das Fabrikat und die Typen der Presswerkzeuge zu benenen:

Fabrikat:
'....................................................'
  (vom Bieter einzutragen)

Typ:
'....................................................'
  (vom Bieter einzutragen)

Wartungsintervall:
'....................................................'
  (vom Bieter einzutragen)

Entnahme von Probestücken:
Die Bauleitung behält sich vor, zur Überprüfung der Pressverbindungen, einzelne Rohrstrecke, aus dem montiereten Rohrleitungsnetz herausschneiden zu lassen. Die Neumontage erfolgt über die jeweiligen separaten Positionen. Der Zeitaufwand für die Demontage und herrichten des Arbeitsplatzes erfolgt über die Position Stundenlohnarbeiten zum Nachweis.

Lagerung:
Alle auf der Baustelle gelagerten Rohre oder Rohrstücke sind an beiden Enden mit Schutzkappen gegen Verunreinigungen zu verschließen. Eine Lagerung der Rohre und der Formstücke innhalb von Wasser, Erdreich und Bauschutt ist nicht zulässig. Die Rohre sind zusätzlich gegen Verstaubung mit Folien abzudecken. Die Formteile sind in zu verschliessenden Tüten oder Kartons auf der Baustelle zu lagern.

Schutz der Leitungen während der Montage
Die Leitungsöffnungen sind während der Montagezeiten, bis zum bestimmungmäßigen Betrieb so zu sichern, dass keine Fremdkörper in die Leitungen gelangen können.

das beschriebene Leitungssystem in folgender Ausführung und Nennweiten liefern und betriebsbereit montieren

*Hinweis: Rohr Kupferrohr Wasser*
Rohrleitung aus Kupferrohr DIN EN 1057, nahtlos, für Wasser, in Stangen, Verbindung durch Pressen nach DVGW GW 2 oder glw., mit Verpresstkennzeichnung und Prüfsicherheit, einschl. Schweiß- bzw. Löt- und Dichtungsmittel, sowie Herstellen der Verbindungen, Form- und Verbindungsstücke werden gesondert vergütet, Rohrbefestigungen werden gesondert vergütet, Verlegung in Gebäuden, Montagehöhe über Gelände/Fußboden über 3,5 bis 5 m.

In nachfolgenden Dimension liefern und montieren.

**1.3.10 Rohr Kupferrohr Wasser AD 15mm WD 1mm**
*** EP-Aufgliederung gefordert
Menge: 20,000 m
Leistungsbereichkatalog: 042

**1.3.20 Rohr Kupferrohr Wasser AD 18mm WD 1mm**
*** EP-Aufgliederung gefordert
Menge: 180,000 m
Leistungsbereichkatalog: 042

**1.3.30 Rohr Kupferrohr Wasser AD 22mm WD 1mm**
*** EP-Aufgliederung gefordert
Menge: 283,000 m
Leistungsbereichkatalog: 042

**1.3.40 Rohr Kupferrohr Wasser AD 28mm WD 1,5mm**
*** EP-Aufgliederung gefordert
Menge: 433,000 m
Leistungsbereichkatalog: 042

**1.3.50 Rohr Kupferrohr Wasser AD 35mm WD 1,5mm**
*** EP-Aufgliederung gefordert
Menge: 20,000 m
Leistungsbereichkatalog: 042

**1.3.60 Rohr Kupferrohr Wasser AD 42mm WD 1,5mm**
*** EP-Aufgliederung gefordert
Menge: 20,000 m
Leistungsbereichkatalog: 042

**1.3.70 Bogen Pressfitting 45-90Grad Kupfer AD 15mm**
*** EP-Aufgliederung gefordert
Menge: 10,000 St
Leistungsbereichkatalog: 042

**1.3.80 Bogen Pressfitting 45-90Grad Kupfer AD 18mm**
*** EP-Aufgliederung gefordert
Menge: 180,000 St
Leistungsbereichkatalog: 042

**1.3.90 Bogen Pressfitting 45-90Grad Kupfer AD 22mm**
*** EP-Aufgliederung gefordert
Menge: 260,000 St
Leistungsbereichkatalog: 042

**1.3.100 Bogen Pressfitting 45-90Grad Kupfer AD 28mm**
*** EP-Aufgliederung gefordert
Menge: 305,000 St
Leistungsbereichkatalog: 042

**1.3.110 Bogen Pressfitting 45-90Grad Kupfer AD 35mm**
*** EP-Aufgliederung gefordert
Menge: 20,000 St
Leistungsbereichkatalog: 042

**1.3.120 Bogen Pressfitting 45-90Grad Kupfer AD 42mm**
*** EP-Aufgliederung gefordert
Menge: 5,000 St
Leistungsbereichkatalog: 042

**1.3.130 T-Stück Pressfitting Kupfer AD 15mm**
*** EP-Aufgliederung gefordert
Menge: 10,000 St
Leistungsbereichkatalog: 042

**1.3.140 T-Stück Pressfitting Kupfer AD 18mm**
*** EP-Aufgliederung gefordert
Menge: 10,000 St
Leistungsbereichkatalog: 042

**1.3.150 T-Stück Pressfitting Kupfer AD 22mm**
*** EP-Aufgliederung gefordert
Menge: 15,000 St
Leistungsbereichkatalog: 042

**1.3.160 T-Stück Pressfitting Kupfer AD 28mm**
*** EP-Aufgliederung gefordert
Menge: 20,000 St
Leistungsbereichkatalog: 042

**1.3.170 T-Stück Pressfitting Kupfer AD 35mm**
*** EP-Aufgliederung gefordert
Menge: 6,000 St
Leistungsbereichkatalog: 042

**1.3.180 T-Stück Pressfitting Kupfer AD 42mm**
*** EP-Aufgliederung gefordert
Menge: 10,000 St
Leistungsbereichkatalog: 042

**1.3.190 T-Stück Gewindefitting Kupfer AD 15mm**
*** EP-Aufgliederung gefordert
Menge: 20,000 St
Leistungsbereichkatalog: 042

**1.3.200 T-Stück Gewindefitting Kupfer AD 18mm**
*** EP-Aufgliederung gefordert
Menge: 20,000 St
Leistungsbereichkatalog: 042

**1.3.210 T-Stück Gewindefitting Kupfer AD 22mm**
*** EP-Aufgliederung gefordert
Menge: 30,000 St
Leistungsbereichkatalog: 042

**1.3.220 T-Stück Gewindefitting Kupfer AD 28mm**
*** EP-Aufgliederung gefordert
Menge: 20,000 St
Leistungsbereichkatalog: 042

**1.3.230 T-Stück Gewindefitting Kupfer AD 35mm**
*** EP-Aufgliederung gefordert
Menge: 18,000 St
Leistungsbereichkatalog: 042

**1.3.240 T-Stück Gewindefitting Kupfer AD 42mm**
*** EP-Aufgliederung gefordert
Menge: 5,000 St
Leistungsbereichkatalog: 042

**1.3.250 Reduzierstück Pressfitting Kupfer AD 18**
*** EP-Aufgliederung gefordert
Menge: 20,000 St
Leistungsbereichkatalog: 042

**1.3.260 Reduzierstück Pressfitting Kupfer AD 22**
*** EP-Aufgliederung gefordert
Menge: 6,000 St
Leistungsbereichkatalog: 042

**1.3.270 Reduzierstück Pressfitting Kupfer AD 28**
*** EP-Aufgliederung gefordert
Menge: 25,000 St
Leistungsbereichkatalog: 042

**1.3.280 Reduzierstück Pressfitting Kupfer AD 32**
*** EP-Aufgliederung gefordert
Menge: 10,000 St
Leistungsbereichkatalog: 042

**1.3.290 Reduzierstück Pressfitting Kupfer AD 42**
*** EP-Aufgliederung gefordert
Menge: 2,000 St
Leistungsbereichkatalog: 042

**1.3.300 Muffe Pressfitting Kupfer AD 15mm**
*** EP-Aufgliederung gefordert
Menge: 5,000 St
Leistungsbereichkatalog: 042

**1.3.310 Muffe Pressfitting Kupfer AD 18mm**
*** EP-Aufgliederung gefordert
Menge: 85,000 St
Leistungsbereichkatalog: 042

**1.3.320 Muffe Pressfitting Kupfer AD 22mm**
*** EP-Aufgliederung gefordert
Menge: 250,000 St
Leistungsbereichkatalog: 042

**1.3.330 Muffe Pressfitting Kupfer AD 28mm**
*** EP-Aufgliederung gefordert
Menge: 350,000 St
Leistungsbereichkatalog: 042

**1.3.340 Muffe Pressfitting Kupfer AD 35mm**
*** EP-Aufgliederung gefordert
Menge: 6,000 St
Leistungsbereichkatalog: 042

**1.3.350 Muffe Pressfitting Kupfer AD 42mm**
*** EP-Aufgliederung gefordert
Menge: 4,000 St
Leistungsbereichkatalog: 042

**1.3.360 Übergang Kupfer 15 x 1 mm / 1/2"**
*** EP-Aufgliederung gefordert
Menge: 10,000 St

**1.3.370 Übergang Kupfer 18 x 1 mm / 1/2"**
*** EP-Aufgliederung gefordert
Menge: 20,000 St

**1.3.380 Übergang Kupfer 22 x 1,2 mm / 3/4"**
*** EP-Aufgliederung gefordert
Menge: 15,000 St

**1.3.390 Übergang Kupfer 28 x 1,2 mm / 1"**
*** EP-Aufgliederung gefordert
Menge: 8,000 St

**1.3.400 Wandscheibe DN 20 x 1/2"**
*** EP-Aufgliederung gefordert
Menge: 5,000 St

**1.3.410 Wandscheibe DN 15 x 1/2"**
*** EP-Aufgliederung gefordert
Menge: 5,000 St

**1.3.420 Wandscheibe DN 12 x 1/2"**
*** EP-Aufgliederung gefordert
Menge: 5,000 St

**1.3.430 Schallschlucker Wandscheibe DN 20**
*** EP-Aufgliederung gefordert
Menge: 2,000 St

**1.3.440 Schallschlucker Wandscheibe DN 15**
*** EP-Aufgliederung gefordert
Menge: 2,000 St

**1.3.450 Schallschlucker Wandscheibe DN 12**
*** EP-Aufgliederung gefordert
Menge: 2,000 St

**1.3.460 Doppelwandscheibe / Wandscheiben T-Stück DN 25**
*** EP-Aufgliederung gefordert
Menge: 40,000 St

**1.3.470 Doppelwandscheibe / Wandscheiben T-Stück DN 20**
*** EP-Aufgliederung gefordert
Menge: 50,000 St

**1.3.480 Doppelwandscheibe / Wandscheiben T-Stück DN 15**
*** EP-Aufgliederung gefordert
Menge: 30,000 St

**1.3.490 Doppelwandscheibe / Wandscheiben T-Stück DN 12**
*** EP-Aufgliederung gefordert
Menge: 10,000 St

**1.3.500 Schallschlucker Doppelwandscheibe DN 25**
*** EP-Aufgliederung gefordert
Menge: 2,000 St

**1.3.510 Schallschlucker Doppelwandscheibe DN 20**
*** EP-Aufgliederung gefordert
Menge: 2,000 St

**1.3.520 Schallschlucker Doppelwandscheibe DN 15**
*** EP-Aufgliederung gefordert
Menge: 2,000 St

**1.3.530 Schallschlucker Doppelwandscheibe DN 12**
*** EP-Aufgliederung gefordert
Menge: 2,000 St

*Hinweis: Rohrschelle Stahl verz L bis 0,5m*
Rohraufhängung als Rohrschelle, aus verzinktem Stahl, mit schalldämmenden Einlagen, Anforderungen entsprechend DIN 4109 oder glw., Länge Aufhängung bis 0,5 m, Befestigung über Gewindestäbe an bauaufsichtlich zugelassenen Dübeln, einschl. Bohrarbeiten, Befestigungsuntergrund Beton,

In nachfolgenden DImension liefern und montieren

**1.3.540 Rohrschelle Stahl verz L bis 0,5m DN12**
*** EP-Aufgliederung gefordert
Menge: 10,000 St
Leistungsbereichkatalog: 042

**1.3.550 Rohrschelle Stahl verz L bis 0,5m DN15**
*** EP-Aufgliederung gefordert
Menge: 170,000 St
Leistungsbereichkatalog: 042

**1.3.560 Rohrschelle Stahl verz L bis 0,5m DN20**
*** EP-Aufgliederung gefordert
Menge: 273,000 St
Leistungsbereichkatalog: 042

**1.3.570 Rohrschelle Stahl verz L bis 0,5m DN25**
*** EP-Aufgliederung gefordert
Menge: 423,000 St
Leistungsbereichkatalog: 042

**1.3.580 Rohrschelle Stahl verz L bis 0,5m DN32**
*** EP-Aufgliederung gefordert
Menge: 10,000 St
Leistungsbereichkatalog: 042

**1.3.590 Rohrschelle Stahl verz L bis 0,5m DN40**
*** EP-Aufgliederung gefordert
Menge: 10,000 St
Leistungsbereichkatalog: 042

*Hinweis: Absperrventil*
für Trinkwasserleitung DIN 1988-200 oder glw., Gehäuse und Oberteil aus Rotguss, Schrägsitzform, mit unter Druck austauschbarer EPDM-Lippendichtung und EPDM-Sitzdichtung, mit Handrad, beiderseits Pressverschraubung, PN 10,  mit Dämmschalen.

**1.3.600 Absperrventil Rotguss Schrägsitz Handrad PN10 DN40**
*** EP-Aufgliederung gefordert
Menge: 3,000 St
DIN276 neu: 412
Leistungsbereichkatalog: 042

**1.3.610 Absperrventil Rotguss Schrägsitz Handrad PN10 DN32**
*** EP-Aufgliederung gefordert
Menge: 5,000 St
DIN276 neu: 412
Leistungsbereichkatalog: 042

**1.3.620 Absperrventil Rotguss Schrägsitz Handrad PN10 DN25**
*** EP-Aufgliederung gefordert
Menge: 14,000 St
DIN276 neu: 412
Leistungsbereichkatalog: 042

**1.3.630 Absperrventil Rotguss Schrägsitz Handrad PN10 DN20**
*** EP-Aufgliederung gefordert
Menge: 5,000 St
DIN276 neu: 412
Leistungsbereichkatalog: 042

**1.3.640 Absperrventil Rotguss Schrägsitz Handrad PN10 DN15**
*** EP-Aufgliederung gefordert
Menge: 5,000 St
DIN276 neu: 412
Leistungsbereichkatalog: 042

**1.3.650 Druckminderer PN16 DN 40**
*** EP-Aufgliederung gefordert
Druckminderer, in Verbindung mit Druckmessgeräten für Vor- und Hinterdruck, PN 16, min. Vordruck 4 bar, Hinterdruck 1 bis 7 bar, entlastet, DIN EN 1567, für Trinkwasserleitung DIN 1988-200 oder glw., max. Betriebstemperatur 60 Grad C, nach DIN EN 1092 oder glw., mit Schallschutzprüfzeichen DIN EN ISO 3822-1 Klasse I, DN 40, Gehäuse aus Rotguss, wasserberührte Teile der Innengarnitur aus nichtrostendem Stahl, einschl. Anschlussverschraubungen.

Fabrikat:
'....................................................'
  (vom Bieter einzutragen)

Typ:
'....................................................'
  (vom Bieter einzutragen)

liefern und montieren.
Menge: 1,000 St
DIN276 neu: 412
Leistungsbereichkatalog: 042

**1.3.660 Rückflussverhinderer TW PN16 Geradsitz-Durchgang**
*** EP-Aufgliederung gefordert
Rückflussverhinderer, für Trinkwasserleitung DIN 1988-200, DN 40, PN 16, für waagerechten Einbau, in Geradsitz-Durchgangsform, Schließfeder aus nichtrostendem Stahl und EPDM-Sitzdichtung, einschl. Anschlussverschraubung.

Fabrikat:
'....................................................'
  (vom Bieter einzutragen)

Typ:
'....................................................'
  (vom Bieter einzutragen)

liefern und montieren.
Menge: 1,000 St
DIN276 neu: 412
Leistungsbereichkatalog: 042

*Hinweis: Rückspülfilter*
Filter, rückspülbar für Trinkwasserleitung DIN 1988-200, Filter DIN EN 13443-1 oder glw., Filterfeinheit 80 bis 150 mym, mit Schallschutzprüfzeichen DIN EN ISO 3822-1 Klasse I, mit lichtundurchlässiger Filtertasse, Monatswartungsanzeige und differenzdruckgesteuerter Anzeige bei Verschmutzung, mit Anschlussverschraubung DIN EN 1092 oder glw., Gehäuse aus Rotguss, mit integriertem Filter-Rückspülsystem, 2 Druckmessgeräten und Einrichtung zur Abführung des Rückspülwassers  DIN 1988 oder glw., PN 10, in nachfolgenden Dimensionen liefern und montieren.

Fabrikat:
'....................................................'
  (vom Bieter einzutragen)

Typ:
'....................................................'
  (vom Bieter einzutragen)

**1.3.670 Rückspülfilter DN 40**
*** EP-Aufgliederung gefordert
Wie zuvor beschrieben, jedoch

Nenndurchfluss: Q3 10 m3/h bei 0,5 bar
Durchmesser :DN 40

liefern und montieren.
Menge: 1,000 St

**1.3.680 Systemtrenner als Trennstation FK 5 DN 25**
*** EP-Aufgliederung gefordert
Allgemein:
- Anbindung an die Rohrleitung mit beiliegenden Flexschläuchen (500mm)
- Ansteuerung externer Tauch- und Dosierpumpe möglich
- Auslesen von Daten, wie Betriebszustände über USB-Schnittstelle möglich
- Betriebszeiten können definiert werden
- einfache Bedienung durch Touchscreen
- elektrischer Anschluss mit Schukostecker Typ F
- Erhöhung der Auslaufleistung durch Parallelbetrieb möglich
- Frostschutzwächter
- Kunststoff-Ablaufanschluss nach DIN EN 1717
- mediumberührte Teile auf der Trinkwasserseite aus Rotguss, Edelstahl und
  trinkwasserzugelassenen Kunststoffen
- mit Überwurfmutter für flachdichtendes Anschlussgewinde inkl. EPDM-Dichtung
- Betriebs- und Anlagendaten komfortabel via GLT-Anbindung einsehen
- stromlos schließendes Zulaufventil
- zur Absicherung von Trinkwasser gegen Nichttrinkwasser der Flüssigkeitskategorie 5 nach
  DIN EN1717/DIN 1988-100
- zur Aufhängung an der Wand oder Aufstellung auf optionalen Standfüßen
- energieeffiziente und Drehzahl modulierende Pumpe
- Spülen der PWC-Leitung bis zu 3 mal pro Tag

Normen:
- DVGW-Zulassung
- VA-Zulassung
- DIN 3546-1
technsiche Daten:
- Druckstufe PN 10
- max. Betriebstemperatur 35 °C
- min. Umgebungstemperatur 2 °C
- max. Umgebungstemperatur 40 °C
- Schutzart IPX4
- Spannungsversorgung 230 V AC
- Volumen Vorlagebehälter 30 l
- Spülmenge der PWC-Leitung 10 l/min (bei 3 bar)
- elektrische Stromaufnahme 5,9 A
- Leistungsfaktor 0,98
- max. Förderhöhe 44 m
- max. Fördermenge 3,6 m³/h

einschl. alle Zubehörteile wie Anschlüsse, Gegenanschlüsse, Dichtungen, Schmutzfänger usw. liefern und montieren.

Fabrikat:
'....................................................'
  (vom Bieter einzutragen)

Typ:
'....................................................'
  (vom Bieter einzutragen)

liefern und montieren.
Menge: 1,000 St
DIN276 neu: 412
Leistungsbereichkatalog: 042

*Hinweis: Trinkwasser-Hygienesystem*

**1.3.690 Hygienespülstation TWK**
*** EP-Aufgliederung gefordert
Hygienespülstation zur Sicherstellung des bestimmungsgemäßen Betriebes durch automatisch ausgelöste Zwangsspülungen in TWK-Anlagen, zum Einbau im Nassbau oder in Vorwandsystemen, max. Volumenstrom 0,12 l/s,  Integration in Planungssoftware möglich, Einsatzbereich 0 - 70 °C bei 0,5 - 10 bar, einschließlich Anschlusskabel zur Anbindung an die GLT, mit Zeitschaltuhr mit integriertem Netzteil, zur Auslösung der Spülungen zu einstellbaren Uhrzeiten, mit automatischer Sommer-Winterzeit-Umstellung, sichtbare Funktionsanzeige für Modi: Ein/Aus, Spülintervall, Spüldauer und Fehleranzeige, Betriebsmodi über Handy oder direkt an Steuereinheit umstellbar, mit Unterputzgehäuse (PE) und angeformtem Geruchsverschluss (d=50 mm), vormontierten Kugelhähnen 1/2", integrierten Magnetventilen und Filtersieben, Rohbauset, /Netzteil 230 V - 12 V, Bauschutz, Befestigungsset, Abdeckplatte in Chromstahl, Nennspannung 230 V AC, Betriebsspannung 12 V DC, SVGW-Zulassung mit Schallschutz, Kl.1 nach ISO 3822, Außengewindeanschluss DN 15 (R1/2"), einschl. eingeben der Einstellparameter nach Vorgabe des Fachplaners.

Einschließlich Übergang auf vorbeschriebenes Kupferrohr.

Fabrikat:
'....................................................'
  (vom Bieter einzutragen)

Typ:
'....................................................'
  (vom Bieter einzutragen)

liefern und montieren.
Menge: 4,000 Stck

**1.3.700 Probenahmeventil Stahl niro DN10**
*** EP-Aufgliederung gefordert
Probenahmeventil, zur Bestimmung mikrobiologischer und chemischer Parameter nach TrinkwVO, für Trinkwasser DIN 1988-200, Gehäuse, Oberteil und wasserberührende Teile der Innengarnitur aus nichtrostendem Stahl, Ventilkörper 360 Grad drehbar mit abflammbarem und drehbarem Auslaufbogen aus nichtrostendem Stahl, Gewindeanschluss, DN 10.
Menge: 4,000 St
DIN276 neu: 412
Leistungsbereichkatalog: 042

*Hinweis: Druck- und Dichtheitsprüfung*
Allgemein
Gemäß Paragraph 4 (2) Trinkwasserversorgung, muss Wasser einer Wasserversorgungsanlage an der Entnahmestelle frei von  Krankheitserregern, genusstauglich und rein sein. Diese Anforderung erfordert neben der fachgerechten Installation und der sorgfältigen Inbetriebnahme, eine hygienisch einwandfreie Dichtheitsprüfung nach DIN EN 806-4 "Installation", Abschnitt 6.1 "Befüllung und hydrostatische Druckprüfung von Installationen innerhalb von Gebäuden für Wasser für den menschlichen Gebrauch"

Dichtheitsprüfung mit inerten Gasen
  - bei Gebäuden mit erhöhten hygienische
  Anforderungen, z. B. bei medizinischen
  Einrichtungen, Krankenhäusern, Arztpraxen
  - wenn die Verwendung von inerten Gasen
  gefordert ist
  - um Kondensation der Luftfeuchtigkeit in der
  Rohrleitung auszuschließen

Trockene Dichtheits- und Belastungsprüfung
bestehend aus:

1.) Dichtheitsprüfung mit inerten Gasen, mit mindestens 150 hPa (150 mbar). Nach Erreichen des Prüfdrucks muss bei einem Leitungsvolumen von bis zu 100 Liter die Prüfzeit mindestens 120 Minuten betragen. Bei Anlagen grösser 100 Liter verlängert sich die Prüfzeit pro 100 Liter um jeweils 20 Minuten.

2.) Belastungsprüfung mit maximal 0,3 MPa (3 bar) Prüfdruck bei Nennweiten bis DN 50 und maximal 0,1 MPa (1 bar) Prüfdruck bei Nennweiten grösser DN 50. Nach Erreichen des Prüfdrucks muss die Prüfzeit mindestens 10 Minuten betragen.

Nach Abschluss der Druckprobe ist vom verantwortlichen Fachmann ein Druckprobenprotokoll zu erstellen, in dem eine Bewertung entsprechend dem verwendeten Werkstoff und dem zulässigen Druckabfall enthalten ist.

Die Dichtheit der Anlage muss gegeben sein und ist zu bestätigen. Vorlage gemäß ZVSHK Merkblatt (Dichtheitsprüfungen von Trinkwasserinstallationen mit Druckluft, Inertgas oder Wasser).

Druck- und Dichtigkeitsprüfungen, entsprechend dem Baufortschritt, auch abschnitts- und etagenweise für folgenden Nennweiten ausführen

**1.3.710 Druckprüfung Kupferrohr DN 40, inerte Gase**
*** EP-Aufgliederung gefordert
Menge: 20,000 m

**1.3.720 Druckprüfung Kupferrohr DN 32, inerte Gase**
*** EP-Aufgliederung gefordert
Menge: 20,000 m

**1.3.730 Druckprüfung Kupferrohr DN 25, inerte Gase**
*** EP-Aufgliederung gefordert
Menge: 433,000 m

**1.3.740 Druckprüfung Kupferrohr DN 20, inerte Gase**
*** EP-Aufgliederung gefordert
Menge: 283,000 m

**1.3.750 Druckprüfung Kupferrohr DN 15, inerte Gase**
*** EP-Aufgliederung gefordert
Menge: 180,000 m

**1.3.760 Druckprüfung Kupferrohr DN 12, inerte Gase**
*** EP-Aufgliederung gefordert
Menge: 20,000 m

*Hinweis: Spülen der Trinkwasserleitungen*
nach DIN 1988, Teil 200, Punkt 5.4, bzw.nach
DIN EN 806-4, Punkt 6.2, einschließlich Vorhaltung und Rückbau der erforderlichen Armaturen und Hilfsmittel, auch abschnittsweise entsprechend dem Baufortschritt, für folgenden Nennweiten.

**1.3.770 Spülen Kupferrohr DN 40**
*** EP-Aufgliederung gefordert
Menge: 205,000 m

**1.3.780 Spülen Kupferrohr DN 32**
*** EP-Aufgliederung gefordert
Menge: 20,000 m

**1.3.790 Spülen Kupferrohr DN 25**
*** EP-Aufgliederung gefordert
Menge: 433,000 m

**1.3.800 Spülen Kupferrohr DN 20**
*** EP-Aufgliederung gefordert
Menge: 283,000 m

**1.3.810 Spülen Kupferrohr DN 15**
*** EP-Aufgliederung gefordert
Menge: 180,000 m

**1.3.820 Spülen Kupferrohr DN 12**
*** EP-Aufgliederung gefordert
Menge: 20,000 m

#### Abschnitt 1.4 Sonstiges Installationszubehör

**1.4.10 Installationselement Metallprofilzarge WC-Element Einbauspülkasten höhenverstellbar**
*** EP-Aufgliederung gefordert
Einbau in Trockenbauwand, mit vorhandener Unterkonstruktion aus Metall, mit zweilagiger Beplankung, Baustoffklasse DIN 4102-1 A1 (nichtbrennbar), Beplankung raumhoch,
Breite Installationselement 500 mm, für Vorwandmontage, aus Metallprofilzargen-Konstruktion mit Innendämmung aus mineralischen Stoffen, pulverbeschichtet, für Aufbau auf Rohfußboden,
Oberkante Fertigfußboden bis 200 mm, mit Montageraumabdeckung, WC-Element, mit Einbauspülkasten DIN EN 14055, sichtbare Auslösung des Spülvorgangs von vorne, Auslösung der Spülung manuell, Auslöseart mechanisch, mit Schallschutz DIN 4109, statisch belastbar durch Sanitärobjekte, für Wand- und Fußbodenbefestigung, höhenverstellbar,
Verstellbereich in mm 0-200
mit Füßen statisch selbsttragend, Fußstützen höhenverstellbar bis 20 cm,
Anzahl 2 Ausladung über 500 bis 550 mm, mit Befestigung und Anschlüssen für Zu- und Abläufe mit Verrohrung aus Kupfer DIN EN 1057, mit Abflussverrohrung, aus Kunststoff, DN 90.

Hersteller/Typ '....................................................' vom Bieter einzutragen,

liefern und montieren
Menge: 22,000 St
DIN276 neu: 419
Leistungsbereichkatalog: 045

**1.4.20 Installationselement B 500 mm Urinal-Element höhenverstellbar**
*** EP-Aufgliederung gefordert
Einbau in Trockenbauwand, mit vorhandener Unterkonstruktion aus Metall, mit zweilagiger Beplankung, Baustoffklasse DIN 4102-1 A1 (nichtbrennbar), Beplankung raumhoch,
Breite Installationselement ca. 500 mm, für Vorwandmontage, für Aufbau auf Rohfußboden,
Oberkante Fertigfußboden bis 200 mm, mit Montageraumabdeckung, Urinal-Element, mit Schallschutz DIN 4109, statisch belastbar durch Sanitärobjekte, für Wand- und Fußbodenbefestigung, statisch selbsttragend, höhenverstellbar, Verstellbereich ca. 80 mm mit Füßen, statisch selbsttragend, Fußstützen höhenverstellbar bis 20 cm, ,Anzahl 2 und Wandwinkel, Anzahl 2 mit Befestigung und Anschlüssen für Zu- und Abläufe mit Ablaufbogen, Ablaufbogen aus PE-HD-Roh, geeignet für Einbau eines elektronischen Spülauslösung.

Hersteller/Typ '....................................................' vom Bieter einzutragen,

liefern und montieren
Menge: 3,000 St
DIN276 neu: 419
Leistungsbereichkatalog: 045

**1.4.30 Installationselement B 500 mm Metallprofilrahmen Waschbecken-Element höhenverstellbar**
*** EP-Aufgliederung gefordert
Einbau in Trockenbauwand, mit vorhandener Unterkonstruktion aus Metall, mit zweilagiger Beplankung, Baustoffklasse DIN 4102-1 A1 (nichtbrennbar), Dicke 12,5 mm, Beplankung teilhoch, Breite Installationselement ca. 500 mm, für Vorwandmontage, aus Metallprofilrahmen-Konstruktion, pulverbeschichtet, für Aufbau auf Rohfußboden, Oberkante Fertigfußboden bis 200 mm, Waschbecken-Element, mit Schallschutz VDI 4100, statisch selbsttragend, höhenverstellbar, mit Füßen statisch selbsttragend, Fußstützen höhenverstellbar bis 20 cm, , mit Befestigung und Anschlüssen für Zu- und Abläufe mit Verrohrung aus Kupfer DIN EN 1057, mit Abflussverrohrung und Ablaufbogen, aus Kunststoff, Ablaufbogen aus PE-HD-Rohr.

Hersteller/Typ '....................................................' vom Bieter einzutragen,

liefern und montieren
Menge: 44,000 St
Leistungsbereichkatalog: 045

**1.4.40 Installationselement B 500 mm Metallprofilrahmen Ausgussbecken-Element höhenverstellbar**
*** EP-Aufgliederung gefordert
Einbau in Trockenbauwand, mit vorhandener Unterkonstruktion aus Metall, mit zweilagiger Beplankung, Baustoffklasse DIN 4102-1 A1 (nichtbrennbar), Dicke 12,5 mm, Beplankung teilhoch, Breite Installationselement ca. 500 mm, für Vorwandmontage, aus Metallprofilrahmen-Konstruktion, pulverbeschichtet, für Aufbau auf Rohfußboden, Oberkante Fertigfußboden bis 200 mm,  Ausgussbecken-Element, mit Schallschutz VDI 4100 oder glw., mit Anschlüssen für Elektro-Durchflusswassererwärmer, statisch selbsttragend, höhenverstellbar, mit Füßen statisch selbsttragend, Fußstützen höhenverstellbar bis 20 cm, , mit Befestigung und Anschlüssen für Zu- und Abläufe mit Verrohrung aus Kupfer DIN EN 1057, mit Abflussverrohrung und Ablaufbogen,
aus Kunststoff, Ablaufbogen aus PE-HD-Rohr.

Hersteller/Typ '....................................................'
vom Bieter einzutragen,

liefern und montieren
Menge: 6,000 St
Leistungsbereichkatalog: 045

**1.4.50 Installationselement B 500 mm Metallprofilrahmen Waschbecken-Element barrierefrei höhenverstellbar**
*** EP-Aufgliederung gefordert
Einbau in Trockenbauwand, mit vorhandener Unterkonstruktion aus Metall, mit zweilagiger Beplankung, Baustoffklasse DIN 4102-1 A1 (nichtbrennbar), Dicke 12,5 mm, Beplankung teilhoch, Breite Installationselement ca. 500 mm, für Vorwandmontage, aus Metallprofilrahmen-Konstruktion, pulverbeschichtet, für Aufbau auf Rohfußboden, Oberkante Fertigfußboden bis 200 mm, Waschbecken-Element, mit Schallschutz VDI 4100, statisch selbsttragend, höhenverstellbar, mit Füßen statisch selbsttragend, Fußstützen höhenverstellbar bis 20 cm,  mit Befestigung und Anschlüssen für Zu- und Abläufe mit Verrohrung aus Kupfer DIN EN 1057, mit UP-Geruchsverschluss Abflussverrohrung, mit Wandeinbaukasten Anschlussstutzen DN 50, Befestigung für Anschlussbogen höhenverstellbar und schallgedämmt.

Hersteller/Typ '....................................................' vom Bieter einzutragen,

liefern und montieren
Menge: 2,000 St
Leistungsbereichkatalog: 045

**1.4.60 Installationselement B 1120 mm Metallprofilrahmen WC barrierefrei, für Stütz- und Haltegriffe**
*** EP-Aufgliederung gefordert
- barrierefrei
- für Stütz- und Haltegriffe
- für Betätigung von vorne
- für barrierefreies Bauen
- zum Einbau in teil- oder raumhohe Vorwandinstallation
- zur Befestigung von Stütz- und Haltegriffen
- geeignet für Fußbodenaufbau bis 200 mm
- zur Montage von Wand-WC mit Ausladung > 62 cm
- selbsttragendes Trockenbauelement mit pulverbeschichtetem Rahmen in Geberitblau
- Rahmen mit Löchern Ø 9 mm für Befestigung im Holzständerbau
- Keramikbefestigungen M12, Befestigungsabstand 18 cm oder 23 cm
- Fußstützen mit cm-Raster-Markierung, rutschsicher, höhenverstellbar und verzinkt
- Fußplatte drehbar, für den Einbau in UW50 und UW75 Profile
- Montagehöhe des WC in der Rohbauphase auf 41 - 46 cm einstellbar
- Wand-WC-Bogen tiefenverstellbar in 8 Positionen, Verstellbereich 4,5 cm
- Befestigung schallgedämmt
- UP-Spülkasten mit Betätigung von vorne, schwitzwassergedämmt
- Bauschutz für Serviceöffnung werkzeuglos montierbar und ablängbar
- Spülmenge einstellbar; bei Werksseinstellung ist ein sofortiges Nachspülen möglich
- Wasseranschluss hinten/ oben in der Mitte
- Verbindungsschlauch zum Eckventil werkzeuglos verschraubbar
- Drückerstangen schallgedämmt, werkzeuglose Schnelleinstellung

Befestigungsplatten für Stütz- und Haltegriffe aus Furnierholz, wasserfest verleimt, höhenverstellbar

Hersteller/Typ '....................................................'
vom Bieter einzutragen,

liefern und montieren
Menge: 2,000 St
Leistungsbereichkatalog: 045

**1.4.70 Fußverlängerung für Fußbodenaufbau als Set 20 -40 cm**
*** EP-Aufgliederung gefordert
- Fußstütze verzinkt
- Fußstützen stufenlos höhenverstellbar
- Fußplatte drehbar
- Fußplattentiefe passend zum U-Profil UW50

Lieferumfang:
- Fuß links
- Fuß rechts
- Verschraubung

Hersteller/Typ '....................................................'
vom Bieter einzutragen,

liefern und montieren
Menge: 10,000 St
Leistungsbereichkatalog: 045

*Hinweis: Brandschutzabschottung Rohr Kupfer R90*
von Rohrleitung aus Kupfer, nach Leitungsanlagen-Richtlinie (LAR) des Bundeslandes der Ausführung/Muster Leitungsanlagen-Richtlinie (MLAR), Feuerwiderstandsklasse R 90 DIN EN 13501-2,
Rohrleitung mit vorh. Wärmedämmung,  Dämmung aus Mineralwolle, Baustoffklasse DIN 4102-1 A (nichtbrennbar), Verlegung im Gebäude, Oberkante Abschottung über Gelände/Fußboden bis 5 m, Decke/ Wand aus Beton, Dicke bis zu 300 mm, runder Durchbruch ohne Hüllrohr, freier Ringspalt im Durchbruch bis 20 mm, Spalt füllen mit Brandschutzmörtel.

ausführen für die nachfolgenden Dimensionen

**1.4.80 Brandschutzabschottung Rohr Kupfer R90 AD 42mm**
*** EP-Aufgliederung gefordert
Menge: 5,000 St
DIN276 neu: 422
Leistungsbereichkatalog: 047

**1.4.90 Brandschutzabschottung Rohr Kupfer R90 AD 35mm**
*** EP-Aufgliederung gefordert
Menge: 15,000 St
DIN276 neu: 422
Leistungsbereichkatalog: 047

**1.4.100 Brandschutzabschottung Rohr Kupfer R90 AD 28mm**
*** EP-Aufgliederung gefordert
Menge: 30,000 St
DIN276 neu: 422
Leistungsbereichkatalog: 047

**1.4.110 Brandschutzabschottung Rohr Kupfer R90 AD 22mm**
*** EP-Aufgliederung gefordert
Menge: 30,000 St
DIN276 neu: 422
Leistungsbereichkatalog: 047

**1.4.120 Brandschutzabschottung Rohr Kupfer R90 AD 18mm**
*** EP-Aufgliederung gefordert
Menge: 20,000 St
DIN276 neu: 422
Leistungsbereichkatalog: 047

**1.4.130 Bezeichnungsschild mehrschichtig Kunststoff H 52mm B 100mm**
*** EP-Aufgliederung gefordert
Bezeichnungsschild, Farbe und Beschriftung nach Angaben des AG, aus mehrschichtigem Kunststoff, Beschriftung 3-zeilig, geprägt, rechteckig, Höhe 52 mm, Breite 100 mm, Befestigung mit Schildträger aus verzinktem Stahl, Halter und Spannband, Befestigungsuntergrund Rohrleitung oder zum Schrauben an die Wand, falls mit Spannband nicht möglich.
Menge: 40,000 St
DIN276 neu: 412
Leistungsbereichkatalog: 042

**1.4.140 Selbstklebende Bezeichnungsschilder**
*** EP-Aufgliederung gefordert
als Bezeichnungen für die Medienrohre mit Klartextaufdruck und Fließrichtung nach DIN 2403.
Montage der Aufkleber mindestens alle 4 m, in unübersichtlichen Bereichen auch in kleinern Abständen.
Die Aufkleber müssen mit der Bauleitung abgestimmt werden.

liefern und montieren
Menge: 80,000 Stck

**1.4.150 Brandschutzdokumentation**
*** EP-Aufgliederung gefordert
bestehend aus Fotodokumentation, Zuweisung einer eindeutigen Identifikationsnummer, Eintragung der Lage der Brandschottung in einen CAD Plan, Dokumentation der Übereinstimmungserklärungen / Zulassungen und Errichterfirma, je Brandschottung
Menge: 80,000 St

**1.4.160 Trinkflaschenbefülleinrichtung / Wasserspender**
*** Pauschalposition
*** EP-Aufgliederung gefordert
Kaltwasserbrunnen mit Auslauf und Schwanenhals,
mit Abfluss,

Berührungslos aktivierbarer Trinkwasserspender
mit Direktanschluss an der Wasserleitung ohne aktive Kühlung. Die
freihändige Bedienung wird sensorgesteuert durch
Auslösung des Wasserstrahls ermöglicht.
Der integrierte Dosierbereich bietet eine
praktische Lösung zum Befüllen verschiedener Trinkgefäße.

Aus rostfreiem Edelstahl, ohne Kühllung und Filterung,
Maße: max. 1503x350x350
Auslastung: für bis zu 40 - 50 Nutzer
Flaches Becken
Estra langer Flaschenfüller
Anschluss Wasser: 1/2 "

Hersteller/Typ '....................................................' vom Bieter einzutragen
.

Aufstellen, montieren und betriebsbereit anschließen (SW/TW).
Elektroanschluss durch das Gewerk Elektro.
Menge: 1,000 psch

**1.4.170 Anschluss Herstellen mit PE-Leitung (Fassadenbegrünung)**
*** Pauschalposition
*** EP-Aufgliederung gefordert
-inkl. Übergangstück von PE auf Kupfer
Menge: 1,000 psch

**1.4.180 Anschluss Herstellen gemäß Küchenplan**
*** Pauschalposition
*** EP-Aufgliederung gefordert
Anmessen, genau positionieren und fixieren von Anschlüssen gemäß Küchenplan für bis zu
20 Anschlüsse
Menge: 1,000 psch

#### Abschnitt 1.5 Sanitäre Einrichtungsgegenstände

*Hinweis: WC- Anlagen*

**1.5.10 Tiefspül-WC Sanitärporzellan glasiert wandhängend**
*** EP-Aufgliederung gefordert
Tiefspül-WC DIN EN 997, aus Sanitärporzellan, glasiert, Farbton weiß, mit offenem Spülrand, wandhängend, Spülmenge 6 l, Abgang waagerecht, inkl. Schallschutz

Hersteller/Typ '....................................................' vom Bieter einzutragen
.

liefern und montieren
Menge: 22,000 St
DIN276 neu: 412
Leistungsbereichkatalog: 045

**1.5.20 WC-Sitz ohne Deckel**
*** EP-Aufgliederung gefordert
WC-Sitz ohne Deckel mit Edelstahlscharnierung, passend zu WC, ohne Absenkautomatik Befestigung mit Schrauben,

Hersteller/Typ '....................................................' vom Bieter einzutragen
.

liefern und montieren
Menge: 18,000 St
DIN276 neu: 412
Leistungsbereichkatalog: 045

**1.5.30 WC-Sitz mit Deckel**
*** EP-Aufgliederung gefordert
WC-Sitz mit Deckel mit Edelstahlscharnierung, passend zu WC, mit Absenkautomatik Befestigung mit Schrauben,

Hersteller/Typ '....................................................' vom Bieter einzutragen
.

liefern und montieren
Menge: 4,000 St
DIN276 neu: 412
Leistungsbereichkatalog: 045

**1.5.40 Abdeckpl. Einbauspülkasten Zweimengenspülung Kunststoff**
*** EP-Aufgliederung gefordert
Abdeckplatte für Einbauspülkasten, aus kunststoff, weiß  für Zweimengenspülung, mit Betätigungselement, für Betätigung von vorn,

Hersteller/Typ '....................................................' vom Bieter einzutragen
.

liefern und montieren
Menge: 4,000 St
DIN276 neu: 412
Leistungsbereichkatalog: 045

**1.5.50 Abdeckpl. Einbauspülkasten Spül-Stop-Spülung Kunststoff**
*** EP-Aufgliederung gefordert
Abdeckplatte für Einbauspülkasten, aus kunststoff, weiß  für Spül-Stop-Spülung, mit Betätigungselement, für Betätigung von vorn,

Hersteller/Typ '....................................................' vom Bieter einzutragen
.

liefern und montieren
Menge: 18,000 St
DIN276 neu: 412
Leistungsbereichkatalog: 045

**1.5.60 Toilettenbürstengarnitur Kunststoff**
*** EP-Aufgliederung gefordert
Toilettenbürstengarnitur, aus Kunststoff, für Wandbefestigung, feststehend, offen, mit Bürste, mit Tropfschale, Befestigungsschrauben verdeckt,

Farbe nach Angaben der Bauleitung
einschl. Befestigungsmaterial

Hersteller/Typ '....................................................' vom Bieter einzutragen
.

liefern und montieren
Menge: 22,000 St
DIN276 neu: 611
Leistungsbereichkatalog: 045

**1.5.70 Montage Toilettenpapierspender**
*** EP-Aufgliederung gefordert
Montage von bauseits zur Verfügung gestellten Toilettenpapierspender als Doppelrollenhalter, Befestigungsmaterial liefert der Auftragnehmer.
Menge: 22,000 St
DIN276 neu: 412
Leistungsbereichkatalog: 045

*Hinweis: Urinalanlagen*

**1.5.80 Urinal Sanitärporzellan glasiert**
*** EP-Aufgliederung gefordert
Urinal DIN EN 13407, aus Sanitärporzellan, glasiert, Standardfarbton Weiß, mit Absaugformstück,  mit Sieb, Zulauf und Ablauf hinten verdeckt, Befestigung an Installationselement, inkl. Schallschutz
Hersteller/Typ '....................................................' vom Bieter einzutragen
.

liefern und montieren
Menge: 3,000 St
DIN276 neu: 412
Leistungsbereichkatalog: 045

**1.5.90 Urinalauslösung berührungslos, Infrarot/ Netz**
*** EP-Aufgliederung gefordert
Zur berührungslosen Spülauslösung von Urinalen
mit IR-Distanzerkennung, Intervallspülung, Dynamische
Spülzeitenanpassung, Vorspülung einstellbar usw.

- Durchflussmenge: bis 0,3 l/s
- Netzfrequenz: 50 - 60 Hz
- Leistungsaufnahme: < 0,5 W
- Netzspannung: 110 - 240 VAC

Zubehör:
- Abdeckplatte mit IR-Fenster
- Infrarotsteuerung
- Netzteil
- Befestigungsmaterial

Hersteller/Typ '....................................................' vom Bieter einzutragen
.

liefern und montieren
Menge: 3,000 St

*Hinweis: Ausstattung Waschtischanlagen Klassenräume*

**1.5.100 Waschbecken Sanitärporzellan B 450mm Ausladung 340mm**
*** EP-Aufgliederung gefordert
Waschbecken, Beckenaußenform rechteckig, Beckeninnenform rechteckig, aus Sanitärporzellan, Farbton weiß, glasiert, mit Loch für Einlocharmatur, mit Überlauf, für Ablaufventil, Breite bis 450 mm, Ausladung über bis 340 mm, Befestigung an Installationselement, mit Schallschutz DIN 4109,
Hersteller/Typ '....................................................' vom Bieter einzutragen
.

liefern und montieren
Menge: 15,000 St
DIN276 neu: 412
Leistungsbereichkatalog: 045

**1.5.110 Standventil als Standmontage DN15 verchromt Ausladung 90-100 mm**
*** EP-Aufgliederung gefordert
Standventil mit Hebelgriff für Kaltwasser oder vorgemischtes Wasser ohne Ablaufgarnitur
Produkteigenschaften:
- Ausladung: bis 93 mm
- Auslaufhöhe: bis 59 mm
- Griffvariante: Hebelgriff
- Strahlart: Normalstrahl
- maximale Durchflussmenge bei 3 bar: 5 l/min
- Keramikventil max. 90°
- nur für Kaltwasseranschluss
- Anschlussart: G3/8 Anschlussschläuche
- Anschlussgröße: DN15

Farbe/Oberfläche: Chrom

Ausladung gesamt: bis  93 mm
Höhe gesamt: bis 109 mm
Hersteller/Typ '....................................................' vom Bieter einzutragen
.

liefern und montieren
Menge: 15,000 St
DIN276 neu: 412
Leistungsbereichkatalog: 045

**1.5.120 Ablaufventil Waschbecken DN32 Stahl niro Kunststoff Haubenventil**
*** EP-Aufgliederung gefordert
Ablaufventil für Waschbecken DN 32, Oberteil aus nichtrostendem Stahl, Unterteil aus Kunststoff, als Haubenventil.

liefern und montieren
Menge: 15,000 St
DIN276 neu: 412
Leistungsbereichkatalog: 045

**1.5.130 Geruchverschluss Prüfzeichen Waschbecken 1 1/4xDN32 Metall Röhrengeruchverschluss**
*** EP-Aufgliederung gefordert
Geruchverschluss DIN 19541 mit Prüfzeichen, für Waschbecken, 1 1/4 x DN 32, aus Metall, Farbton chrom, mit Gummilippendichtung und Rosette, als Röhrengeruchverschluss, für Wandanschluss, verstellbar.

Produktmerkmale:
Tauchrohr höhenverstellbar
Wandrohr kürzbar
Mit Reinigungsöffnung
Gewinde 1 1/4 Zoll
Abgang DN 32

liefern und montieren
Menge: 15,000 St
DIN276 neu: 412
Leistungsbereichkatalog: 045

**1.5.140 Eckventil DN15 G1/2 Absperr- Anschlussventil**
*** EP-Aufgliederung gefordert
Eckventil Gemäß DIN 3227
- Langer Schubschaft
- Schubrosette d: 54 mm
- Werkstoff: Messing konform TrinkwV
- Oberfläche: chrom
- Anschluss: DN 15 G 1/2 AG
- Zertifikate: P-IX 212/IA, DIN-DVGW
- ACS, NF, SVGW, WRAS beantragt

- Geräuschklasse: I
- Durchflussklasse: A

inkl. Befestigungsmaterial

liefern und montieren
Menge: 15,000 St
DIN276 neu: 412
Leistungsbereichkatalog: 045

**1.5.150 Montage Seifenspender/ Handdesinfektionsspendern**
*** EP-Aufgliederung gefordert
Montage von bauseits zur Verfügung gestellten Seifenspenden / Handdesinfektionsspendern, Befestigungsmaterial liefert der Auftragnehmer.
Menge: 15,000 St
DIN276 neu: 412
Leistungsbereichkatalog: 045

**1.5.160 Montage Papierhandtuchspender**
*** EP-Aufgliederung gefordert
Montage von bauseits zur Verfügung gestellten Papierhandtuchspender, Befestigungsmaterial liefert der Auftragnehmer.
Menge: 15,000 St
DIN276 neu: 412
Leistungsbereichkatalog: 045

**1.5.170 Montage Abfallkorb**
*** EP-Aufgliederung gefordert
Montage von bauseits zur Verfügung gestellten Abfallkorb, wandhängend, Befestigungsmaterial liefert der Auftragnehmer.
Menge: 15,000 St
DIN276 neu: 412
Leistungsbereichkatalog: 045

**1.5.180 Montage Hygienebeutelhalter**
*** EP-Aufgliederung gefordert
Montage von bauseits zur Verfügung gestellten Hygienebeutel, Befestigungsmaterial liefert der Auftragnehmer.
Menge: 15,000 St
DIN276 neu: 412
Leistungsbereichkatalog: 045

*Hinweis: Ausstattung Waschtischanlagen Sanitärräume Schüler*

**1.5.190 Waschbecken Sanitärporzellan B 500mm Ausladung 380mm**
*** EP-Aufgliederung gefordert
Waschbecken, Beckenaußenform rechteckig, Beckeninnenform rechteckig, aus Sanitärporzellan, Farbton weiß, glasiert, mit Loch für Einlocharmatur, mit Überlauf, für Ablaufventil, Breite bis 500 mm, Ausladung bis 380 mm, Befestigung an Installationselement, mit Schallschutz DIN 4109,
Hersteller/Typ '....................................................' vom Bieter einzutragen
.

liefern und montieren
Menge: 20,000 St
DIN276 neu: 412
Leistungsbereichkatalog: 045

**1.5.200 Elektronische Waschtisch-Armatur Kaltwasser mit UP Netzteil 230 V chrom**
*** EP-Aufgliederung gefordert
Elektronische Waschtisch-Armatur

Stand Ventil mit UP-Netzteil 230/6V, Magnetventil mit Elektromodul, für Kaltwasser Einlocharmatur, Aktiv-Infrarotsensor mit Präsenzerfassung, vandalensichere Ganzmetallausführung

Elektronikmodul mit >= 5 wählbaren Spülprogrammen inkl. Stagnationsspülprogramm
Kartuschenmagnetventil 6 Volt
mit  Anschlusskabel
Schutzklasse IP 65
1 Flexibler Anschlussschlauch
 S G 3/8 IG x 380 mm
1 Vorfilter, Strahlregler
Durchfluss: ca. 6 l/min druckunabhängig,
Fließdruck 0,5 bis 5 bar
Werkstoff: Gehäuse aus Messing DIN EN
Geräuschklasse: I

Hersteller/Typ '....................................................' vom Bieter einzutragen
.

liefern und montieren
Menge: 20,000 St
DIN276 neu: 412
Leistungsbereichkatalog: 045

**1.5.210 Kabelleerohr/ Isolierrohr, DN 20**
*** EP-Aufgliederung gefordert
Kabelrohr/Isolierrohr DN 20, flexibel, gewellt.
Verlegung als Verbindungsleitung in einer Trockenbauwand als Kabelleerrohr zwischen UP-Netzteil und Waschtischarmatur
Länge bis 35 cm.
EInschl. befestigen der Leerrohre mit Kabelbinder.

liefern und montieren
Menge: 20,000 St
DIN276 neu: 412
Leistungsbereichkatalog: 045

**1.5.220 Anschlussdose( Unterputzdose Netzteil**
*** EP-Aufgliederung gefordert
Anschlussdose/ Unterputzdose für den Einbau von UP-Netzteilen für die Stromversorgung von einzelnen zuvor beschriebenen elektronischen Armaturen. Hohlwanddose maßgerecht in die Trockenbauwand einsetzeten und in der Bauphase mit Putzdeckel verschließen.
Anschlussdose mehrteilig bestehend aus:
-Hohlwand Geräteverbindungsdose, für Gibskartonplatten, 68 mm Fräsloch, tiefe Bauform 61 mm.

liefern und montieren
Menge: 20,000 St
DIN276 neu: 412
Leistungsbereichkatalog: 045

**1.5.230 Ablaufventil Waschbecken DN32 Stahl niro Kunststoff Haubenventil**
*** EP-Aufgliederung gefordert
Ablaufventil für Waschbecken DN 32, Oberteil aus nichtrostendem Stahl, Unterteil aus Kunststoff, als Haubenventil.

liefern und montieren
Menge: 20,000 St
DIN276 neu: 412
Leistungsbereichkatalog: 045

**1.5.240 Geruchverschluss Prüfzeichen Waschbecken 1 1/4xDN32 Metall Röhrengeruchverschluss**
*** EP-Aufgliederung gefordert
Geruchverschluss DIN 19541 mit Prüfzeichen, für Waschbecken, 1 1/4 x DN 32, aus Metall, Farbton chrom, mit Gummilippendichtung und Rosette, als Röhrengeruchverschluss, für Wandanschluss, verstellbar.

Produktmerkmale:
Tauchrohr höhenverstellbar
Wandrohr kürzbar
Mit Reinigungsöffnung
Gewinde 1 1/4 Zoll
Abgang DN 32

liefern und montieren
Menge: 20,000 St
DIN276 neu: 412
Leistungsbereichkatalog: 045

**1.5.250 Eckventil DN15 G1/2 Absperr- Anschlussventil**
*** EP-Aufgliederung gefordert
Eckventil Gemäß DIN 3227
- Langer Schubschaft
- Schubrosette d: 54 mm
- Werkstoff: Messing konform TrinkwV
- Oberfläche: chrom
- Anschluss: DN 15 G 1/2 AG
- Zertifikate: P-IX 212/IA, DIN-DVGW
- ACS, NF, SVGW, WRAS beantragt

- Geräuschklasse: I
- Durchflussklasse: A

inkl. Befestigungsmaterial

liefern und montieren
Menge: 20,000 St
DIN276 neu: 412
Leistungsbereichkatalog: 045

**1.5.260 Montage Seifenspender/ Handdesinfektionsspendern**
*** EP-Aufgliederung gefordert
Montage von bauseits zur Verfügung gestellten Seifenspenden / Handdesinfektionsspendern, Befestigungsmaterial liefert der Auftragnehmer.
Menge: 20,000 St
DIN276 neu: 412
Leistungsbereichkatalog: 045

**1.5.270 Montage Papierhandtuchspender**
*** EP-Aufgliederung gefordert
Montage von bauseits zur Verfügung gestellten Papierhandtuchspender, Befestigungsmaterial liefert der Auftragnehmer.
Menge: 20,000 St
DIN276 neu: 412
Leistungsbereichkatalog: 045

**1.5.280 Montage Abfallkorb**
*** EP-Aufgliederung gefordert
Montage von bauseits zur Verfügung gestellten Abfallkorb, wandhängend, Befestigungsmaterial liefert der Auftragnehmer.
Menge: 20,000 St
DIN276 neu: 412
Leistungsbereichkatalog: 045

**1.5.290 Montage Hygienebeutelhalter**
*** EP-Aufgliederung gefordert
Montage von bauseits zur Verfügung gestellten Hygienebeutel, Befestigungsmaterial liefert der Auftragnehmer.
Menge: 20,000 St
DIN276 neu: 412
Leistungsbereichkatalog: 045

*Hinweis: Ausstattung Waschtischanlagen Sanitärräume Lehrer / Personal*

**1.5.300 Waschbecken Sanitärporzellan B 500mm Ausladung 380mm**
*** EP-Aufgliederung gefordert
Waschbecken, Beckenaußenform rechteckig, Beckeninnenform rechteckig, aus Sanitärporzellan, Farbton weiß, glasiert, mit Loch für Einlocharmatur, mit Überlauf, für Ablaufventil, Breite bis 500 mm, Ausladung bis 380 mm, Befestigung an Installationselement, mit Schallschutz DIN 4109,
Hersteller/Typ '....................................................' vom Bieter einzutragen
.

liefern und montieren
Menge: 4,000 St
DIN276 neu: 412
Leistungsbereichkatalog: 045

**1.5.310 Elektronische Waschtisch-Armatur Mischwasser mit UP Netzteil 230 V chrom**
*** EP-Aufgliederung gefordert
Netzbetrieb 230/6V mit UP-Netzteil 230/6V, Magnetventil mit Elektromodul, für Mischwasser mit seitlischer Mischhebel, Aktiv-Infrarotsensor mit Präsenzerfassung, vandalensichere Ganzmetallausführung

Elektronikmodul mit >= 5 wählbaren Spülprogrammen inkl. Stagnationsspülprogramm
Kartuschenmagnetventil 6 Volt
mit  Anschlusskabel
Schutzklasse IP 65
1 Flexibler Anschlussschlauch
 S G 3/8 IG x 380 mm
1 Vorfilter, Strahlregler
Befestigungsmaterial Waschtischmontage
Durchfluss: ca. 6 l/min druckunabhängig,
Fließdruck 0,5 bis 5 bar
Werkstoff: Gehäuse aus Messing DIN EN
Geräuschklasse: I

Hersteller/Typ '....................................................' vom Bieter einzutragen
.

liefern und montieren
Menge: 4,000 St
DIN276 neu: 412
Leistungsbereichkatalog: 045

**1.5.320 Kabelleerohr/ Isolierrohr, DN 20**
*** EP-Aufgliederung gefordert
flexibel, gewellt.
Verlegung als Verbindungsleitung in einer Trockenbauwand als Kabelleerrohr zwischen UP-Netzteil und Waschtischarmatur
Länge bis 35 cm.
EInschl. befestigen der Leerrohre mit Kabelbinder.

liefern und montieren
Menge: 4,000 St
DIN276 neu: 412
Leistungsbereichkatalog: 045

**1.5.330 Anschlussdose / Unterputzdose Netzteil**
*** EP-Aufgliederung gefordert
für den Einbau von UP-Netzteilen für die Stromversorgung von einzelnen zuvor beschriebenen elektronischen Armaturen. Hohlwanddose maßgerecht in die Trockenbauwand einsetzeten und in der Bauphase mit Putzdeckel verschließen.
Anschlussdose mehrteilig bestehend aus:
-Hohlwand Geräteverbindungsdose, für Gibskartonplatten, 68 mm Fräsloch, tiefe Bauform 61 mm.

liefern und montieren
Menge: 4,000 St
DIN276 neu: 412
Leistungsbereichkatalog: 045

**1.5.340 Ablaufventil Waschbecken DN32 Stahl niro Kunststoff Haubenventil**
*** EP-Aufgliederung gefordert
Oberteil aus nichtrostendem Stahl, Unterteil aus Kunststoff, als Haubenventil

liefern und montieren
Menge: 4,000 St
DIN276 neu: 412
Leistungsbereichkatalog: 045

**1.5.350 Geruchverschluss Prüfzeichen Waschbecken 1 1/4xDN32 Metall Röhrengeruchverschluss**
*** EP-Aufgliederung gefordert
nach DIN 19541 mit Prüfzeichen, für Waschbecken, 1 1/4 x DN 32, aus Metall, Farbton chrom, mit Gummilippendichtung und Rosette, als Röhrengeruchverschluss, für Wandanschluss, verstellbar.

Produktmerkmale:
Tauchrohr höhenverstellbar
Wandrohr kürzbar
Mit Reinigungsöffnung
Gewinde 1 1/4 Zoll
Abgang DN 32

liefern und montieren
Menge: 4,000 St
DIN276 neu: 412
Leistungsbereichkatalog: 045

**1.5.360 Montage Seifenspender/ Handdesinfektionsspendern**
*** EP-Aufgliederung gefordert
Montage von bauseits zur Verfügung gestellten Seifenspenden / Handdesinfektionsspendern, Befestigungsmaterial liefert der Auftragnehmer.
Menge: 4,000 St
DIN276 neu: 412
Leistungsbereichkatalog: 045

**1.5.370 Montage Papierhandtuchspender**
*** EP-Aufgliederung gefordert
Montage von bauseits zur Verfügung gestellten Papiershandtuchpender, Befestigungsmaterial liefert der Auftragnehmer.
Menge: 4,000 St
DIN276 neu: 412
Leistungsbereichkatalog: 045

**1.5.380 Montage Abfallkorb**
*** EP-Aufgliederung gefordert
Montage von bauseits zur Verfügung gestellten Abfallkorb, Befestigungsmaterial liefert der Auftragnehmer.
Menge: 4,000 St
DIN276 neu: 412
Leistungsbereichkatalog: 045

**1.5.390 Montage Hygienebeutelhalter**
*** EP-Aufgliederung gefordert
Montage von bauseits zur Verfügung gestellten Hygienebeutel, Befestigungsmaterial liefert der Auftragnehmer.
Menge: 4,000 St
DIN276 neu: 412
Leistungsbereichkatalog: 045

**1.5.400 Eckventil DN15 G1/2 Absperr- Anschlussventil**
*** EP-Aufgliederung gefordert
Eckventil Gemäß DIN 3227
- Langer Schubschaft
- Schubrosette d: 54 mm
- Werkstoff: Messing konform TrinkwV
- Oberfläche: chrom
- Anschluss: DN 15 G 1/2 AG
- Zertifikate: P-IX 212/IA, DIN-DVGW
- ACS, NF, SVGW, WRAS beantragt

- Geräuschklasse: I
- Durchflussklasse: A

inkl. Befestigungsmaterial

liefern und montieren
Menge: 4,000 St
DIN276 neu: 412
Leistungsbereichkatalog: 045

**1.5.410 Elektro-Durchflusswassererwärmer 6,5kW elektr. gesteuert außen Kunststoff G1/2**
*** EP-Aufgliederung gefordert
geschlossen, hängende Anordnung, für Einbau in Feuchtraum, mit VDE- und Funkschutzzeichen, Geräuschverhalten DIN 4109 Gruppe I, mit Prüfbericht, Bemessungsbetriebsspannung 400 V AC, Leistung ca.6,5 kW, elektronisch gesteuert, stufenlose Leistungsregelung, stufenlose Temperatureinstellung von 35 bis 60 Grad C, Außenbekleidung aus Kunststoff, für festen Anschluss, Anschluss G 1/2,
Hersteller/Typ '....................................................' vom Bieter einzutragen
.

liefern, montieren und betriebsfertig anschließen
Menge: 3,000 St
DIN276 neu: 412
Leistungsbereichkatalog: 045

*Hinweis: Ausgussbeckenanlage*

**1.5.420 Ausgussbecken Stahl emailliert hängend B 450-500mm Ausladung 350-400mm**
*** EP-Aufgliederung gefordert
Ausgussbecken, aus Stahl, emailliert, Farbton weiß, wandhängend, mit Rückwand, mit Klapprost aus verzinktem Stahl, Befestigung mit Schrauben, Breite über 450 bis 500 mm, Ausladung über 350 bis 400 mm, inkl. Geruchverschluss und Schallschutz.

Hersteller/Typ '....................................................' vom Bieter einzutragen
.

liefern und montieren
Menge: 6,000 St
DIN276 neu: 412
Leistungsbereichkatalog: 045

**1.5.430 Montage Seifenspender/ Handdesinfektionsspendern**
*** EP-Aufgliederung gefordert
Montage von bauseits zur Verfügung gestellten Seifenspenden / Handdesinfektionsspendern, Befestigungsmaterial liefert der Auftragnehmer.
Menge: 6,000 St
DIN276 neu: 412
Leistungsbereichkatalog: 045

**1.5.440 Montage Papierhandtuchspender**
*** EP-Aufgliederung gefordert
Montage von bauseits zur Verfügung gestellten Papierhandtuchspender, Befestigungsmaterial liefert der Auftragnehmer.
Menge: 6,000 St
DIN276 neu: 412
Leistungsbereichkatalog: 045

**1.5.450 Montage Abfallkorb**
*** EP-Aufgliederung gefordert
Montage von bauseits zur Verfügung gestellten Abfallkorb, wandhängend, Befestigungsmaterial liefert der Auftragnehmer.
Menge: 6,000 St
DIN276 neu: 412
Leistungsbereichkatalog: 045

**1.5.460 Wandarmatur für Kaltwasser Ausladung bis 225 mm**
*** EP-Aufgliederung gefordert
Mit Metall-Bedienhebel, Messing-Gehäuse
für Kaltwasser

Technische Daten:
- Anschluss: Messingrohre
- Bedienung: Absperrventil
- Montageart: Wand
- Oberfläche: verchromt
- Schwenkauslauf: ja
- Durchflussmenge: bis 13,5 l/min
- Anschlussgewinde: DN 15
- Nur Kaltwasser

Hersteller/Typ '....................................................' vom Bieter einzutragen
.

liefern und montieren
Menge: 1,000 St
DIN276 neu: 412
Leistungsbereichkatalog: 045

**1.5.470 Einhebel-Wandarmatur für Kalt-/Warmwasser Ausladung bis 232 mm**
*** EP-Aufgliederung gefordert
Mit Metall-Bedienhebel, Messing-Gehäuse
für Kalt-/ Warmwasser

Druckfeste Betriebsweise

Technische Daten:
- Anschluss: Messingrohre
- Ausführung: Einhandmischer
- Montageart: Wandbatterie
- Oberfläche: verchromt
- Durchflussmenge: bis 13,5 l/min
- Anschlussgewinde: DN 15
- Für Kaltwasser/ Warmwasser

Hersteller/Typ '....................................................' vom Bieter einzutragen
.

liefern und montieren
Menge: 1,000 St
DIN276 neu: 412
Leistungsbereichkatalog: 045

**1.5.480 Einhebel-Wandarmatur für Durchlauferhitzer Ausladung bis 200 mm**
*** EP-Aufgliederung gefordert
(druckfest) zur Direktzapfung, bis zu 13 l/min,
verchromte Metallgriffe, Messing-Gehäuse, Chrom-Oberflächen.
Kaltwasseranschluss wahlweise über Durchlauferhitzer
oder Armaturenanschluss.

Hersteller/Typ '....................................................' vom Bieter einzutragen
.

liefern und montieren
Menge: 4,000 St
DIN276 neu: 412
Leistungsbereichkatalog: 045

**1.5.490 Elektro-Durchflusswassererwärmer 13,5kW elektr. gesteuert außen Kunststoff G1/2**
*** EP-Aufgliederung gefordert
geschlossen, hängende Anordnung, für Einbau in Feuchtraum, mit VDE- und Funkschutzzeichen oder glw., geeignet für Druckarmatur, als Übertischmontage, Geräuschverhalten DIN 4109 Gruppe I, mit Prüfbericht, Bemessungsbetriebsspannung 400 V AC, Leistung ca. 13,5 kW, elektronisch gesteuert, stufenlose Leistungsregelung, stufenlose Temperatureinstellung von 35 bis 60 Grad C, Außenbekleidung aus Kunststoff, für festen Anschluss, Anschluss G 1/2,
Hersteller/Typ '....................................................' vom Bieter einzutragen
.

liefern, montieren und betriebsfertig anschließen
Menge: 4,000 St
DIN276 neu: 412
Leistungsbereichkatalog: 045

*Hinweis: Sonstiges Einrichtungsgegenstände*

**1.5.500 Fugenabdichtung elastischem .Dichtstoff B 7mm**
*** EP-Aufgliederung gefordert
Fugenabdichtung mit elastischem Dichtstoff Industrieverband Dichtstoffe IVD-Merkblatt Nr. 3-1 oder glw. , Volumenschwund kleiner gleich 10 %, zulässige Gesamtverformung 20 %, Fugenbreite 7 mm, zwischen Sanitärausstattungsgegenstand und Rückwandbelag.
Menge: 50,000 m
DIN276 neu: 412
Leistungsbereichkatalog: 045

**1.5.510 Eckventil DN15 G1/2 Absperr- Anschlussventil**
*** EP-Aufgliederung gefordert
Gemäß DIN 3227
- Langer Schubschaft
- Schubrosette d: 54 mm
- Werkstoff: Messing konform TrinkwV
- Oberfläche: chrom
- Anschluss: DN 15 G 1/2 AG
- Zertifikate: P-IX 212/IA, DIN-DVGW
- ACS, NF, SVGW, WRAS beantragt

- Geräuschklasse: I
- Durchflussklasse: A

inkl. Befestigungsmaterial

liefern und montieren
Menge: 5,000 Stck
DIN276 neu: 412
Leistungsbereichkatalog: 045

**1.5.520 Auslaufventil**
*** EP-Aufgliederung gefordert
mit Belüfter, Rückflussverhinderer,
in Schrägsitzausführung Schlauchverschraubung und Metallgriff,

verchromt  DN 15 (1/2")

Liefern und montieren.

Hersteller/Typ '....................................................' vom Bieter einzutragen
.
Menge: 5,000 Stck

**1.5.530 Entnahmeschrank 1 Anschluss DN15 UP-Montage B/H/T 250/470/120mm abschließbare Tür Auslaufventil**
*** EP-Aufgliederung gefordert
mit einem Anschluss für Wasser DN 15, mit einem Anschluss für Strom, 230 V AC, mit Steckdose, Unterputzmontage, aus nichtrostendem Stahl, Werkstoff-Nr 1.4404, gebürstet, Maße ca. B/H/T 250/470/120 mm, mit abschließbarer Tür (Profilzylinder), mit Klappdurchführung, Auslaufventil Gruppe/Typ HD DIN EN 1717, DN 15, frostgeschützt.

Hersteller/Typ '....................................................' vom Bieter einzutragen
.

liefern und montieren
Menge: 2,000 St
Leistungsbereichkatalog: 045

**1.5.540 Wandhaken groß**
*** EP-Aufgliederung gefordert
-  rechtwinklig gebogener, zylindrischer Haken mit
  Befestigungsrosette
-  der Haken dient zum Aufhängen von Kleidungsstücken und anderen Utensilien
-  leicht zu reinigen
-  diebstahlgeschützt durch verdeckte Verschraubung
 - 65 mm tief, Rosettendurchmesser 60 mm
-  aus hochwertigem Polyamid
Farbe: reinweiß

Hersteller/Typ '....................................................' vom Bieter einzutragen
.

liefern und montieren
Menge: 10,000 Stck

**1.5.550 Wandhaken klein**
*** EP-Aufgliederung gefordert
-  rechtwinklig gebogener, zylindrischer Haken mit
  Befestigungsrosette
-  der Haken dient zum Aufhängen von Kleidungsstücken und anderen Utensilien
-  leicht zu reinigen
-  diebstahlgeschützt durch verdeckte Verschraubung
 - ca. 35 mm tief, Rosettendurchmesser ca. 30 mm
-  aus hochwertigem Polyamid
Farbe: reinweiß

Hersteller/Typ '....................................................' vom Bieter einzutragen
.

liefern und montieren
Menge: 10,000 Stck

*Hinweis: Barrierefreie- WC*

**1.5.560 Tiefspül-WC Sanitärporzellan glasiert hängend H bis 480mm Ausladung 650-700mm WC-Sitz**
*** EP-Aufgliederung gefordert
nach DIN EN 997, als barrierefreie Ausführung DIN 18040, schockgeprüft, aus Sanitärporzellan, glasiert, weiß, wandhängend, Spülmenge 6 l, Sonderhöhe, Höhe bis 480 mm, Ausladung über 650 bis 700 mm, mit WC-Sitz und  Befestigung an Installationselement, inkl. Geruchsverschluss und Schallschutz.
Hersteller/Typ '....................................................' vom Bieter einzutragen
.

liefern und montieren
Menge: 2,000 St
DIN276 neu: 412
Leistungsbereichkatalog: 045

**1.5.570 WC-Sitz ohne Deckel**
*** EP-Aufgliederung gefordert
mit Edelstahlscharnierung, passend zu WC, ohne Absenkautomatik Befestigung mit Schrauben,

Hersteller/Typ '....................................................' vom Bieter einzutragen
.

liefern und montieren
Menge: 2,000 St
DIN276 neu: 412
Leistungsbereichkatalog: 045

**1.5.580 Stützklappgriff**
*** EP-Aufgliederung gefordert
bestehend aus zwei parallelen, übereinander angeordneten durch einen Verbindungsbogen zusammengefügte Stangen, belastbar >= 100 kg
mit durchgehendem, korrosionsgeschütztemStahlkern und Wandplatte aus Polyamid mit
integriertem Stahlkern. Kann nach oben und gebremst nach unten geklappt und in hochgeklappter Stellung nach links oder rechts zur Wand gedreht werden, inkl. WC-Papierhalter.
Montage an der Wand mit wandspezifischem Befestigungsmaterial, verdeckte Befestigung

Ausladung 850 mm
mit CE-Kennzeichnung

Hersteller/Typ '....................................................' vom Bieter einzutragen
.

einschließlich WC-Papierhalter liefern und
montieren
Menge: 2,000 St

**1.5.590 Toilettenbürstengarnitur barrierenfrei mit verlängertem Stiel**
*** EP-Aufgliederung gefordert
aus Kunststoff, für Wandbefestigung, feststehend, offen, mit Bürste, mit Tropfschale, Befestigungsschrauben verdeckt,

Farbe nach Angaben der Bauleitung
einschl. Befestigungsmaterial

Hersteller/Typ '....................................................' vom Bieter einzutragen
.

liefern und montieren
Menge: 2,000 St
DIN276 neu: 611
Leistungsbereichkatalog: 045

**1.5.600 Fertigbauset für WT-Element mit UP-Geruchsverschluss unterfahrbar verchromt**
*** EP-Aufgliederung gefordert
liefern und montieren
Menge: 2,000 St

**1.5.610 Abdeckpl. Einbauspülkasten Spül-Stop-Spülung Kunststoff**
*** EP-Aufgliederung gefordert
weiß  für Spül-Stop-Spülung, mit Betätigungselement, für Betätigung von vorn

Hersteller/Typ '....................................................' vom Bieter einzutragen
.

liefern und montieren
Menge: 2,000 St
DIN276 neu: 412
Leistungsbereichkatalog: 045

**1.5.620 Waschbecken Sanitärporzellan unterfahrbar B 600-650mm Ausladung 450-500mm**
*** EP-Aufgliederung gefordert
Farbton weiß, glasiert, mit Loch für Einlocharmatur, mit Überlauf, für Ablaufventil, unterfahrbar DIN 18040 oder glw., Breite bis 550 mm, Ausladung bis 550 mm, Befestigung an Installationselement, inkl. Geruchverschluss und Schallschutz
Hersteller/Typ '....................................................' vom Bieter einzutragen
.
Menge: 2,000 St
DIN276 neu: 412
Leistungsbereichkatalog: 045

**1.5.630 Dusch- und Wannenhandlauf mit verschiebbarer Brausehalterstange**
*** EP-Aufgliederung gefordert
- Links und rechts verwendbar
- Zur Montage seitlicher verschiebare Brausehalterstange
- Material: Kunststoff mit Metallkern, reinweiß
- Brausehalter stufenlos verstellbar
- Höhe: bis 1250 mm
- Breite: bis 1185 mm
- Tiefe: bis 90 mm
Hersteller/Typ '....................................................' vom Bieter einzutragen
.
Menge: 1,000 St
DIN276 neu: 412
Leistungsbereichkatalog: 045

**1.5.640 Thermostatische Mischbatterie für barriererfreie Dusche**
*** EP-Aufgliederung gefordert
Endfertigung : Chrom
- 1 Zuflussleitung
- größere Bedruckung für eindeutige Lesbarkeit
- barrierefreie Griffe
- Ohne Umschaltfunktion
- Armatur aus Messing
- Thermostatische Kartusche
- Sicherheitssperre bis 40°C
- Ausbaubare Kartuschen
- 2 Befestigungspunkte für Wandmontage
- Anschluss: G 1/2’’ (15-21mm)
- Mit Montagekit
- Durchfluss (L/min) - Druck 3 bar: 23.2
- Massives Messing
- Abmessungen (mm) : 305 x 130 x 207
- mit 1 St. Handbrause und Schlauch passend zur Dusch-
  und Wannenhandlauf
Hersteller/Typ '....................................................' vom Bieter einzutragen
.

liefern und montieren
Menge: 1,000 St
DIN276 neu: 412
Leistungsbereichkatalog: 045

**1.5.650 Einhängesitz passend zur Dusch- und Wannenhandlauf**
*** EP-Aufgliederung gefordert
Rutschsicher mit Rückenlehne
- Nach oben klappbar
- Zum EInhängen
- Tragegewicht bis zu 150 kg
- Material gestell: Aluminium
- Material Sitz: Kunststoff
- Maße: max.  451mm x 637 mm
- Farbe Weiß

Hersteller/Typ '....................................................' vom Bieter einzutragen
.
Menge: 1,000 St
DIN276 neu: 412
Leistungsbereichkatalog: 045

**1.5.660 Duschspritzschutzvorhang**
*** EP-Aufgliederung gefordert
- mit gesäumten Seiten und Edelstahlband im Rollsaum unten
- für Anbringen an einem Stützklappgriff
- Befestigungslaschen mit Klettverschluss
- Duschdicht, antistatisch und schwer entflammbar

Hersteller/Typ '....................................................' vom Bieter einzutragen
.

liefern und montieren
Menge: 1,000 St
DIN276 neu: 412
Leistungsbereichkatalog: 045

**1.5.670 Eckventil DN15G1/2 Absperr- Anschlussventil**
*** EP-Aufgliederung gefordert
Gemäß DIN 3227
- Langer Schubschaft
- Schubrosette d: 54 mm
- Werkstoff: Messing konform TrinkwV
- Oberfläche: chrom
- Anschluss: DN 15 G 1/2 AG
- Zertifikate: P-IX 212/IA, DIN-DVGW

- Geräuschklasse: I
- Durchflussklasse: A

inkl. Befestigungsmaterial

liefern und montieren
Menge: 20,000 St
DIN276 neu: 412
Leistungsbereichkatalog: 045

**1.5.680 Elektronische Waschtisch-Armatur Kaltwasser mit UP Netzteil 230 V chrom**
*** EP-Aufgliederung gefordert
Stand Ventil mit UP-Netzteil 230/6V, Magnetventil mit Elektromodul, für Kaltwasser Einlocharmatur, Aktiv-Infrarotsensor mit Präsenzerfassung, vandalensichere Ganzmetallausführung

Elektronikmodul mit >= 5 wählbaren Spülprogrammen inkl. Stagnationsspülprogramm
Kartuschenmagnetventil 6 Volt
mit  Anschlusskabel
Schutzklasse IP 65
1 Flexibler Anschlussschlauch
 S G 3/8 IG x 380 mm
1 Vorfilter, Strahlregler
Durchfluss: ca. 6 l/min druckunabhängig,
Fließdruck 0,5 bis 5 bar
Werkstoff: Gehäuse aus Messing DIN EN
Geräuschklasse: I

Hersteller/Typ '....................................................' vom Bieter einzutragen
.

liefern und montieren
Menge: 2,000 St
DIN276 neu: 412
Leistungsbereichkatalog: 045

**1.5.690 Kabelleerohr/ Isolierrohr, DN 20**
*** EP-Aufgliederung gefordert
flexibel, gewellt.
Verlegung als Verbindungsleitung in einer Trockenbauwand als Kabelleerrohr zwischen UP-Netzteil und Waschtischarmatur
Länge bis 35 cm.
EInschl. befestigen der Leerrohre mit Kabelbinder.

Hersteller/Typ '....................................................' vom Bieter einzutragen
.

liefern und montieren
Menge: 2,000 St
DIN276 neu: 412
Leistungsbereichkatalog: 045

**1.5.700 Anschlussdose( Unterputzdose Netzteil**
*** EP-Aufgliederung gefordert
für den Einbau von UP-Netzteilen für die Stromversorgung von einzelnen zuvor beschriebenen elektronischen Armaturen. Hohlwanddose maßgerecht in die Trockenbauwand einsetzeten und in der Bauphase mit Putzdeckel verschließen.
Anschlussdose mehrteilig bestehend aus:
-Hohlwand Geräteverbindungsdose, für Gibskartonplatten, 68 mm Fräsloch, tiefe Bauform 61 mm.

Hersteller/Typ '....................................................' vom Bieter einzutragen
.

liefern und montieren
Menge: 2,000 St
DIN276 neu: 412
Leistungsbereichkatalog: 045

**1.5.710 Elektro-Warmwasserspeicher 50 l**
*** EP-Aufgliederung gefordert
Wählbare Anschlussleistung. Austausch mit allen gängigen Wandspeichern. Sicherer Halt beim Tragen durch Griffmulden. Wandmontage durch die mitgelieferten Montageschablone, auch eine Eckmontage ist möglich. Die Installation kann an Rohrsystemen aus Kunststoff-, Kupfer- oder Edelstahl erfolgen. Wahl der Leistungs- und Betriebsart über zwei 3-fach Schiebeschalter. Der Heizflansch lässt sich einfach entnehmen, die Verkalkung wird automatisch angezeigt. Das Gerät ist strahlwassergeschützt, verfügt über ein Entleerungsventil und eine großzügige Flanschöffnung für einfache Entkalkung.
Sicherheit:
Universalheizflansch aus Kupfer für Einkreis-, Zweikreis- oder Boilerbetrieb. Wartungsfreie Fremdstromanode. Einstellbare Temperaturbegrenzung und Sperrmöglichkeit des Displays. Automatischer Frostschutz.

Technische Daten:
Anschlussleistung AC 230 V: 1-4 kW Anschlussleistung AC 400 V: 1-6 kW Netzanschluss: 1/N/PE, 2/N/PE, 3/N/PE Nennspannung: 230/400 V,  Bereitschaftsenergieverbrauch/ 24 h bei 65 GradC: 0.5 kWh Nenninhalt: 50 l Mischwassermenge 40 GradC: 121 l Max. Durchflussmenge: bis 18 l/min Höhe: max.740 mm Breite: max. 510 mm Tiefe: max. 510 mm Frequenz: 50/60 Hz Temperatureinstellbereich: 20-85 GradC

Hersteller/Typ '....................................................' vom Bieter einzutragen
.

liefern und betribsfertig montieren.
Menge: 1,000 St
DIN276 neu: 412
Leistungsbereichkatalog: 045

**1.5.720 Sicherheitsgruppe für druckfest Wandspeicher**
*** EP-Aufgliederung gefordert
geschlossene WW-Speicher. Zum Lieferumfang gehören ein Absperrventil, der Rückfluss-Verhindererund ein auswechselbares Membran-Sicherheitsventil. Das Überdruck-Sicherheitsventil verhindert eine Überschreitung des zulässigen Betriebsdrucks des Warmwasserspeichers. Der Rückfluss-Verhinderer unterbindet den Rückfluss von erwärmtem Trinkwasser in das Leitungsnetz. Der Trichtersiphon mit Rosette und Anschlusszubehör stellt sicher, dass das Ausdehnungswasser in die Abflussleitung abgeführt wird.

Installation:
Die Sicherheitsgruppe wird vor dem Warmwasserspeicher in die Kaltwasser-Zulauf eingebaut (Spezifikation beachten). Bei Wartungsarbeiten lässt sich das Sicherheitsventil anlüften. Der Kaltwasser-Zulauf der nachfolgenden Installation (z. B. ein Warmwasserspeicher) kann über das Absperrventil geschlossen werden. Die Bauteile sind austauschbar.
Sicherheit: Das verchromte Messing-Gehäuse ist bleiarm gefertigt und DVGW-geprüft. Das Sicherheitsventil ist bauteilgeprüft. Die Anschlussrohre bestehen aus verchromtem Kupferrohr.

Technische Daten:
Max. zulässiger Druck: 0.6 MPa
Wasseranschluss: G 1/2 A
Montageart: Unterputz

Hersteller/Typ '....................................................' vom Bieter einzutragen
.

liefern und betribsfertig montieren.
Menge: 1,000 St
DIN276 neu: 412
Leistungsbereichkatalog: 045

**1.5.730 Elektro-Warmwasserspeicher 200 l**
*** EP-Aufgliederung gefordert
ist ein kompakter Speicher für die elektrische Warmwasserversorgung. Mit zwei separat schaltbare Heizkreise für schnelles Aufheizen oder effiziente Grundtemperierung. Bereitstellungsverluste reduziert. Geignet als zentrale Versorgung von ein oder mehreren Zapfstellen.

Technische Daten
- Heizleistung: max. 7,5 kW
- Speicherinhalt: max. 200 l
- Warmwasserbereitsstellungsmenge Mischwasser: max. 385 l
- Elektrische Leistungsaufnahme: 2 - 6 kW
- Elektrischer Anschluss: Kabel
- Maße: max. 1265/660/780 mm
- Gewicht betriebsbereit: max. 305 kg
Anschluss: R1

komplette mit dazugehörigen Zubehör wie Sicherheitsgruppe, Ablauftrichter für Sicherheitsventil und Tropfleitung Sicherheitsventil, liefern und betriebsfertig montieren.
Hersteller/Typ '....................................................' vom Bieter einzutragen
.
Menge: 1,000 St
DIN276 neu: 412
Leistungsbereichkatalog: 045

**1.5.740 Elektro-Durchflusswassererwärmer 18-24 kW elektr. gesteuert außen Kunststoff G1/2**
*** EP-Aufgliederung gefordert
geschlossen, hängende Anordnung, für Einbau in Feuchtraum, mit VDE- und Funkschutzzeichen oder glw., geeignet für Druckarmatur, als Übertischmontage, Geräuschverhalten DIN 4109 Gruppe I, mit Prüfbericht, Bemessungsbetriebsspannung 400 V AC, Leistung ca. 18-24 kW, elektronisch gesteuert, stufenlose Leistungsregelung, stufenlose Temperatureinstellung von 35 bis 60 Grad C, Außenbekleidung aus Kunststoff, für festen Anschluss, Anschluss G 1/2,
Hersteller/Typ '....................................................' vom Bieter einzutragen
.

liefern, montieren und betriebsfertig anschließen
Menge: 1,000 St
DIN276 neu: 412
Leistungsbereichkatalog: 045

**1.5.750 Elektro-Durchflusswassererwärmer 21 - 27 kW elektr. gesteuert außen Kunststoff G1/2**
*** EP-Aufgliederung gefordert
geschlossen, hängende Anordnung, für Einbau in Feuchtraum, mit VDE- und Funkschutzzeichen oder glw., geeignet für Druckarmatur, als Übertischmontage, Geräuschverhalten DIN 4109 Gruppe I, mit Prüfbericht, Bemessungsbetriebsspannung 400 V AC, Leistung 21-27  kW, elektronisch gesteuert, stufenlose Leistungsregelung, stufenlose Temperatureinstellung von 35 bis 60 Grad C, Außenbekleidung aus Kunststoff, für festen Anschluss, Anschluss G 1/2,
Hersteller/Typ '....................................................' vom Bieter einzutragen
.

liefern, montieren und betriebsfertig anschließen
Menge: 1,000 St
DIN276 neu: 412
Leistungsbereichkatalog: 045

**1.5.760 Kombi-Eckventil DN15 G1/2 Absperr- Anschlussventil**
*** EP-Aufgliederung gefordert
Gemäß DIN 3227
- Schubrosette: 54 mm
- Werkstoff: Messing konform TrinkwV
- Oberfläche: chrom
- Anschluss: DN 15 G 1/2 AG
- Abgang: Schlauchverschraubung Ø 14,5 mm
  (DN 20 G 3/4 AG), Ø 10 mm (DN 10 G 3/8 AG)
- Zertifikate: P-IX 212/IA, DIN-DVGW
- ACS, NF, SVGW, WRAS beantragt
- Geräuschklasse: I
- Durchflussklasse: A

inkl. Kappe und Befestigungsmaterial

liefern und montieren
Menge: 10,000 St
DIN276 neu: 412
Leistungsbereichkatalog: 045

**1.5.770 Probeentnahme-Eckventil DN15 G1/2 Absperr- Anschlussventil**
*** EP-Aufgliederung gefordert
Gemäß DIN 3227
- Schubrosette: 54 mm
- langer Schubschaft
- Entnahmerohr, gekröpft, mit Überwurfmutter,
- Werkstoff: Messing konform TrinkwV
- Oberfläche: chrom
- Anschluss: DN 15 G 1/2 AG
- Abgang: Schlauchverschraubung Ø 10 mm (DN 10 G 3/8 AG), 3/4AG
- Zertifikate: ACS

inkl. Befestigungsmaterial

liefern und montieren
Menge: 5,000 St
DIN276 neu: 412
Leistungsbereichkatalog: 045

#### Abschnitt 1.6 Dämmarbeiten

*Hinweis: Kalkulationshinweis Montagehöhe*
Die lichte Raumhöhe in den Etagen beträgt ohne Estrich:

Erdgeschoss  = 4,10 m
1. Obergeschoss  = 3,97 m
2. Obergeschoss  = 3,71 m

Die Montagegerüste sind in einer extra Position im Leistungsverzeichnis ausgeschrieben.

*Hinweis: Wärmedämmung Rohr Gebäude flexibler Elastomerschaum*
mit Anti-Körperschall-Ausrüstung zur Dämmung von Trinkwasserleitungen in Wandschlitzen und Vorwandinstallation, gemäß DIN 1988 Teil 2. Mindestdämmschichtdicke 4 mm. Lambda =  0,040 W/(mK).
Werkstoff und Aufbau:
Geschlossenzelliger Polyethylenschaum, Faser-Polsterlage aus fest miteinander vernadelten Fasern, zusätzlich verstärkt durch eine Gittergewebefolie, deren Gittergewebe an den Kreuzungspunkten verknotet ist. Normalentflammbar B 2 nach DIN 4102. Auch geeignet für Rohre aus nicht- rostendem Stahl. Die Dämmung enthält keine PVC-Anteile. Geschlossener Schlauch für Rohre von DN 10 bis DN 32. Dämmschichtdiche siehe ff.

in nachfolegenden Dimension liefern und montieren

**1.6.10 Wärmedämmung Rohr DN32 Gebäude flexibler Elastomerschaum D 20mm**
*** EP-Aufgliederung gefordert
Menge: 5,000 m
DIN276 neu: 422
Leistungsbereichkatalog: 047

**1.6.20 Wärmedämmung Rohr DN25 Gebäude flexibler Elastomerschaum D 20mm**
*** EP-Aufgliederung gefordert
Menge: 200,000 m
DIN276 neu: 422
Leistungsbereichkatalog: 047

**1.6.30 Wärmedämmung Rohr DN20 Gebäude flexibler Elastomerschaum D 13mm**
*** EP-Aufgliederung gefordert
Menge: 110,000 m
DIN276 neu: 422
Leistungsbereichkatalog: 047

**1.6.40 Wärmedämmung Rohr DN15 Gebäude flexibler Elastomerschaum D 10mm**
*** EP-Aufgliederung gefordert
Menge: 60,000 m
DIN276 neu: 422
Leistungsbereichkatalog: 047

**1.6.50 Wärmedämmung Rohr DN12 Gebäude flexibler Elastomerschaum D 10mm**
*** EP-Aufgliederung gefordert
Menge: 5,000 m
DIN276 neu: 422
Leistungsbereichkatalog: 047

*Hinweis: Wärmedämmung ohne Ummantelung für Kaltwasserleitung*
nach DIN 4140 an haus- und betriebstechnische Anlagen, an Rohrleitung im Gebäude, Oberkante Dämmung über Gelände/Fußboden über 3,5 bis 5 m, Dämmung aus Mineralwolle, als Rohrschale, Dämmschichtdicke bis zu 30 mm, Baustoffklasse DIN 4102-1 A2 (nichtbrennbar), Wärmeleitfähigkeit 0,040 W/(mK) bei 40 Grad C Mitteltemperatur DIN EN 12667 oder glw., kaschiert mit Alufolie.

**1.6.60 Wärmedämmung Rohr DN40 Gebäude Mineralwolle Rohrschale**
*** EP-Aufgliederung gefordert
Menge: 10,000 m
DIN276 neu: 422
Leistungsbereichkatalog: 047

**1.6.70 Wärmedämmung Rohr DN32 Gebäude Mineralwolle Rohrschale**
*** EP-Aufgliederung gefordert
Menge: 5,000 m
DIN276 neu: 422
Leistungsbereichkatalog: 047

**1.6.80 Wärmedämmung Rohr DN25 Gebäude Mineralwolle Rohrschale**
*** EP-Aufgliederung gefordert
Menge: 223,000 m
DIN276 neu: 422
Leistungsbereichkatalog: 047

**1.6.90 Wärmedämmung Rohr DN20 Gebäude Mineralwolle Rohrschale**
*** EP-Aufgliederung gefordert
Menge: 163,000 m
DIN276 neu: 422
Leistungsbereichkatalog: 047

**1.6.100 Wärmedämmung Rohr DN15 Gebäude Mineralwolle Rohrschale**
*** EP-Aufgliederung gefordert
Menge: 110,000 m
DIN276 neu: 422
Leistungsbereichkatalog: 047

**1.6.110 Wärmedämmung Rohr DN12 Gebäude Mineralwolle Rohrschale**
*** EP-Aufgliederung gefordert
Menge: 5,000 m
DIN276 neu: 422
Leistungsbereichkatalog: 047

**1.6.120 Bogen Mineralwolle Rohr DN40 kaschiert Alu-Folie**
*** EP-Aufgliederung gefordert
Menge: 2,000 St
DIN276 neu: 422
Leistungsbereichkatalog: 047

**1.6.130 Bogen Mineralwolle Rohr DN32 kaschiert Alu-Folie**
*** EP-Aufgliederung gefordert
Menge: 5,000 St
DIN276 neu: 422
Leistungsbereichkatalog: 047

**1.6.140 Bogen Mineralwolle Rohr DN25 kaschiert Alu-Folie**
*** EP-Aufgliederung gefordert
Menge: 230,000 St
DIN276 neu: 422
Leistungsbereichkatalog: 047

**1.6.150 Bogen Mineralwolle Rohr DN20 kaschiert Alu-Folie**
*** EP-Aufgliederung gefordert
Menge: 190,000 St
DIN276 neu: 422
Leistungsbereichkatalog: 047

**1.6.160 Bogen Mineralwolle Rohr DN15 kaschiert Alu-Folie**
*** EP-Aufgliederung gefordert
Menge: 120,000 St
DIN276 neu: 422
Leistungsbereichkatalog: 047

**1.6.170 Bogen Mineralwolle Rohr DN12 kaschiert Alu-Folie**
*** EP-Aufgliederung gefordert
Menge: 3,000 St
DIN276 neu: 422
Leistungsbereichkatalog: 047

**1.6.180 Stutzen Mineralwolle Rohr DN40 kaschiert Alu-Folie**
*** EP-Aufgliederung gefordert
Menge: 4,000 St
DIN276 neu: 422
Leistungsbereichkatalog: 047

**1.6.190 Stutzen Mineralwolle Rohr DN32 kaschiert Alu-Folie**
*** EP-Aufgliederung gefordert
Menge: 2,000 St
DIN276 neu: 422
Leistungsbereichkatalog: 047

**1.6.200 Stutzen Mineralwolle Rohr DN25 kaschiert Alu-Folie**
*** EP-Aufgliederung gefordert
Menge: 12,000 St
DIN276 neu: 422
Leistungsbereichkatalog: 047

**1.6.210 Stutzen Mineralwolle Rohr DN20 kaschiert Alu-Folie**
*** EP-Aufgliederung gefordert
Menge: 8,000 St
DIN276 neu: 422
Leistungsbereichkatalog: 047

**1.6.220 Stutzen Mineralwolle Rohr DN15 kaschiert Alu-Folie**
*** EP-Aufgliederung gefordert
Menge: 3,000 St
DIN276 neu: 422
Leistungsbereichkatalog: 047

**1.6.230 Stutzen Mineralwolle Rohr DN12 kaschiert Alu-Folie**
*** EP-Aufgliederung gefordert
Menge: 2,000 St
DIN276 neu: 422
Leistungsbereichkatalog: 047

**1.6.240 Passstück Mineralwolle Rohr DN40 kaschiert Alu-Folie**
*** EP-Aufgliederung gefordert
Menge: 2,000 St
DIN276 neu: 422
Leistungsbereichkatalog: 047

**1.6.250 Passstück Mineralwolle Rohr DN32 kaschiert Alu-Folie**
*** EP-Aufgliederung gefordert
Menge: 20,000 St
DIN276 neu: 422
Leistungsbereichkatalog: 047

**1.6.260 Passstück Mineralwolle Rohr DN25 kaschiert Alu-Folie**
*** EP-Aufgliederung gefordert
Menge: 65,000 St
DIN276 neu: 422
Leistungsbereichkatalog: 047

**1.6.270 Passstück Mineralwolle Rohr DN20 kaschiert Alu-Folie**
*** EP-Aufgliederung gefordert
Menge: 45,000 St
DIN276 neu: 422
Leistungsbereichkatalog: 047

**1.6.280 Passstück Mineralwolle Rohr DN15 kaschiert Alu-Folie**
*** EP-Aufgliederung gefordert
Menge: 35,000 St
DIN276 neu: 422
Leistungsbereichkatalog: 047

**1.6.290 Passstück Mineralwolle Rohr DN12 kaschiert Alu-Folie**
*** EP-Aufgliederung gefordert
Menge: 5,000 St
DIN276 neu: 422
Leistungsbereichkatalog: 047

*Hinweis: Wärmedämmung Rohr Gebäude flexibler Elastomerschaum Warmwasserleitung*
mit Anti-Körperschall-Ausrüstung zur Dämmung von Trinkwasserleitungen in Wandschlitzen und Vorwandinstallation, gemäß DIN 1988 Teil 2. Mindestdämmschichtdicke 4 mm. Lambda =  0,040 W/(mK).
Werkstoff und Aufbau:
Geschlossenzelliger Polyethylenschaum, Faser-Polsterlage aus fest miteinander vernadelten Fasern, zusätzlich verstärkt durch eine Gittergewebefolie, deren Gittergewebe an den Kreuzungspunkten verknotet ist. Normalentflammbar B 2 nach DIN 4102. Auch geeignet für Rohre aus nicht- rostendem Stahl. Die Dämmung enthält keine PVC-Anteile. Geschlossener Schlauch für Rohre von DN 10 bis DN 32. Dämmschichtdiche siehe ff.

in nachfolegenden Dimension liefern und montieren

**1.6.300 Wärmedämmung Rohr DN20 Gebäude flexibler Elastomerschaum D 20mm**
*** EP-Aufgliederung gefordert
Menge: 3,000 m
DIN276 neu: 422
Leistungsbereichkatalog: 047

**1.6.310 Wärmedämmung Rohr DN15 Gebäude flexibler Elastomerschaum D 20mm**
*** EP-Aufgliederung gefordert
Menge: 3,000 m
DIN276 neu: 422
Leistungsbereichkatalog: 047

**1.6.320 Wärmedämmung Rohr DN12 Gebäude flexibler Elastomerschaum D 13mm**
*** EP-Aufgliederung gefordert
Menge: 2,000 m
DIN276 neu: 422
Leistungsbereichkatalog: 047

*Hinweis: Wärmedämmung ohne Ummantelung für Warmwasserleitung, Zirkulation*
nach DIN 4140 an haus- und betriebstechnische Anlagen, an Rohrleitung im Gebäude, Oberkante Dämmung über Gelände/Fußboden über 3,5 bis 5 m, Dämmung aus Mineralwolle, als Rohrschale, Dämmschichtdicke bis zu 40 mm, Baustoffklasse DIN 4102-1 A2 (nichtbrennbar), Wärmeleitfähigkeit 0,040 W/(mK) bei 40 Grad C Mitteltemperatur DIN EN 12667 oder glw., kaschiert mit Alufolie.

**1.6.330 Wärmedämmung Rohr DN32 Gebäude Mineralwolle Rohrschale**
*** EP-Aufgliederung gefordert
Menge: 4,000 m
DIN276 neu: 422
Leistungsbereichkatalog: 047

**1.6.340 Wärmedämmung Rohr DN25 Gebäude Mineralwolle Rohrschale**
*** EP-Aufgliederung gefordert
Menge: 3,000 m
DIN276 neu: 422
Leistungsbereichkatalog: 047

**1.6.350 Wärmedämmung Rohr DN20 Gebäude Mineralwolle Rohrschale**
*** EP-Aufgliederung gefordert
Menge: 4,000 m
DIN276 neu: 422
Leistungsbereichkatalog: 047

**1.6.360 Wärmedämmung Rohr DN15 Gebäude Mineralwolle Rohrschale**
*** EP-Aufgliederung gefordert
Menge: 2,000 m
DIN276 neu: 422
Leistungsbereichkatalog: 047

**1.6.370 Wärmedämmung Rohr DN12 Gebäude Mineralwolle Rohrschale**
*** EP-Aufgliederung gefordert
Menge: 2,000 m
DIN276 neu: 422
Leistungsbereichkatalog: 047

**1.6.380 Bogen Mineralwolle Rohr DN32 kaschiert Alu-Folie**
*** EP-Aufgliederung gefordert
Menge: 2,000 St
DIN276 neu: 422
Leistungsbereichkatalog: 047

**1.6.390 Bogen Mineralwolle Rohr DN25 kaschiert Alu-Folie**
*** EP-Aufgliederung gefordert
Menge: 4,000 St
DIN276 neu: 422
Leistungsbereichkatalog: 047

**1.6.400 Bogen Mineralwolle Rohr DN20 kaschiert Alu-Folie**
*** EP-Aufgliederung gefordert
Menge: 2,000 St
DIN276 neu: 422
Leistungsbereichkatalog: 047

**1.6.410 Bogen Mineralwolle Rohr DN15 kaschiert Alu-Folie**
*** EP-Aufgliederung gefordert
Menge: 3,000 St
DIN276 neu: 422
Leistungsbereichkatalog: 047

**1.6.420 Bogen Mineralwolle Rohr DN12 kaschiert Alu-Folie**
*** EP-Aufgliederung gefordert
Menge: 2,000 St
DIN276 neu: 422
Leistungsbereichkatalog: 047

**1.6.430 Stutzen Mineralwolle Rohr DN32 kaschiert Alu-Folie**
*** EP-Aufgliederung gefordert
Menge: 1,000 St
DIN276 neu: 422
Leistungsbereichkatalog: 047

**1.6.440 Stutzen Mineralwolle Rohr DN25 kaschiert Alu-Folie**
*** EP-Aufgliederung gefordert
Menge: 2,000 St
DIN276 neu: 422
Leistungsbereichkatalog: 047

**1.6.450 Stutzen Mineralwolle Rohr DN20 kaschiert Alu-Folie**
*** EP-Aufgliederung gefordert
Menge: 2,000 St
DIN276 neu: 422
Leistungsbereichkatalog: 047

**1.6.460 Stutzen Mineralwolle Rohr DN15 kaschiert Alu-Folie**
*** EP-Aufgliederung gefordert
Menge: 3,000 St
DIN276 neu: 422
Leistungsbereichkatalog: 047

**1.6.470 Stutzen Mineralwolle Rohr DN12 kaschiert Alu-Folie**
*** EP-Aufgliederung gefordert
Menge: 1,000 St
DIN276 neu: 422
Leistungsbereichkatalog: 047

**1.6.480 Passstück Mineralwolle Rohr DN32 kaschiert Alu-Folie**
*** EP-Aufgliederung gefordert
Menge: 2,000 St
DIN276 neu: 422
Leistungsbereichkatalog: 047

**1.6.490 Passstück Mineralwolle Rohr DN25 kaschiert Alu-Folie**
*** EP-Aufgliederung gefordert
Menge: 4,000 St
DIN276 neu: 422
Leistungsbereichkatalog: 047

**1.6.500 Passstück Mineralwolle Rohr DN20 kaschiert Alu-Folie**
*** EP-Aufgliederung gefordert
Menge: 2,000 St
DIN276 neu: 422
Leistungsbereichkatalog: 047

**1.6.510 Passstück Mineralwolle Rohr DN15 kaschiert Alu-Folie**
*** EP-Aufgliederung gefordert
Menge: 1,000 St
DIN276 neu: 422
Leistungsbereichkatalog: 047

**1.6.520 Passstück Mineralwolle Rohr DN12 kaschiert Alu-Folie**
*** EP-Aufgliederung gefordert
Menge: 1,000 St
DIN276 neu: 422
Leistungsbereichkatalog: 047

*Hinweis: Wärmedämmung Ummantelung Mineralwolle Rohrschale in Technikzentrale*
Ummantelung für gedämmte Rohrleitungen (inkl. Formteile, Bogen, Abzweige, Kappen für Ventile/Armaturen) zum Schutz vor Beschädigungen bei mechanischer Beanspruchung im Innenbereich.

----------------------------------------------
Folgende Vorschriften, Bedingungen, Grundlagen und Richtlinien müssen übergeordnet beachtet werden:

- EnEV (Energieeinsparverordnung)

- DIN 4140: "Dämmarbeiten an betriebs- und haustechnischen Anlagen - Ausführung von Wärme- und Kältedämmungen" oder glw.

- VOB (Verdingungsordnung für Bauleistungen) DIN 4102-1 (Brandverhalten von Baustoffen und Bauteilen - Teil 1: Baustoffe; Begriffe, Anforderungen und Prüfungen)

- DIN 18 421 (VOB, Teil C): "Dämmarbeiten an technischen Anlagen"

- AGI Q 01 (Dämmarbeiten an betriebstechnischen Anlagen: Nebenleistungen, Abrechnungen)

- DIN 18 421 (VOB, Teil C): "Dämmarbeiten an technischen Anlagen"

- DIN 18380 (VOB, Teil C): "Heizanlagen und zentrale Wassererwärmungsanlagen"

- DIN 1988, Teil 7: "Technische Regeln für Trinkwasser-Installationen"

----------------------------------------------

Ummantelung aus Hart-PVC-Folie zum Schutz vor Beschädigungen bei mechanischer Beanspruchung im Innenbereich.

Oberfläche: seidenmatt und glatt
Farbe: standard-hellgrau
Dicke der Folie: 0,35 mm (Abweichungen bei den Formteilen möglich)
Baustoffklasse: schwer entflammbar, DIN 4102 -B1 auf mind. 30 mm dickem Mineralfaserdämmstoff der Baustoffklasse DIN 4102-A oder glw.

Allgemeines bauaufsichtliches Prüfzeugnis: P-BWU03-I-16.5.25 oder glw.

Besonders zu beachten:
Für Bögen, Abzweigungen und Ventile / Armaturen sind passende ein- oder zweiteilige Formteile aus dem gleichen Material wie beim geraden Rohr zu verwenden.

Ummantelung für gedämmte Rohrleitungen (inkl. Formteile, Bogen, Abzweige, Kappen für Ventile/Armaturen) zum Schutz vor Beschädigungen bei mechanischer Beanspruchung im Innenbereich

in nachfolgenden Dimension liefern und montieren.

**1.6.530 Wärmedämmung Ummantelung Rohr DN40 Gebäude Mineralwolle Rohrschale**
*** EP-Aufgliederung gefordert
Menge: 2,000 m
DIN276 neu: 422
Leistungsbereichkatalog: 047

**1.6.540 Wärmedämmung Ummantelung Rohr DN32 Gebäude Mineralwolle Rohrschale**
*** EP-Aufgliederung gefordert
Menge: 10,000 m
DIN276 neu: 422
Leistungsbereichkatalog: 047

**1.6.550 Wärmedämmung Ummantelung Rohr DN25 Gebäude Mineralwolle Rohrschale**
*** EP-Aufgliederung gefordert
Menge: 15,000 m
DIN276 neu: 422
Leistungsbereichkatalog: 047

**1.6.560 Wärmedämmung Ummantelung Rohr DN20 Gebäude Mineralwolle Rohrschale**
*** EP-Aufgliederung gefordert
Menge: 4,000 m
DIN276 neu: 422
Leistungsbereichkatalog: 047

**1.6.570 Wärmedämmung Ummantelung Rohr DN15 Gebäude Mineralwolle Rohrschale**
*** EP-Aufgliederung gefordert
Menge: 4,000 m
DIN276 neu: 422
Leistungsbereichkatalog: 047

**1.6.580 Bogen Mineralwolle Ummantelung Rohr DN40 kaschiert Alu-Folie**
*** EP-Aufgliederung gefordert
Menge: 2,000 St
DIN276 neu: 422
Leistungsbereichkatalog: 047

**1.6.590 Bogen Mineralwolle Ummantelung Rohr DN32 kaschiert Alu-Folie**
*** EP-Aufgliederung gefordert
Menge: 2,000 St
DIN276 neu: 422
Leistungsbereichkatalog: 047

**1.6.600 Bogen Mineralwolle Ummantelung Rohr DN25 kaschiert Alu-Folie**
*** EP-Aufgliederung gefordert
Menge: 2,000 St
DIN276 neu: 422
Leistungsbereichkatalog: 047

**1.6.610 Bogen Mineralwolle Ummantelung Rohr DN20 kaschiert Alu-Folie**
*** EP-Aufgliederung gefordert
Menge: 2,000 St
DIN276 neu: 422
Leistungsbereichkatalog: 047

**1.6.620 Bogen Mineralwolle Ummantelung Rohr DN15 kaschiert Alu-Folie**
*** EP-Aufgliederung gefordert
Menge: 2,000 St
DIN276 neu: 422
Leistungsbereichkatalog: 047

**1.6.630 Stutzen Mineralwolle Ummantelung Rohr DN40 kaschiert Alu-Folie**
*** EP-Aufgliederung gefordert
Menge: 2,000 St
DIN276 neu: 422
Leistungsbereichkatalog: 047

**1.6.640 Stutzen Mineralwolle Ummantelung Rohr DN32 kaschiert Alu-Folie**
*** EP-Aufgliederung gefordert
Menge: 2,000 St
DIN276 neu: 422
Leistungsbereichkatalog: 047

**1.6.650 Passstück Mineralwolle Ummantelung Rohr DN50 kaschiert Alu-Folie**
*** EP-Aufgliederung gefordert
Menge: 2,000 St
DIN276 neu: 422
Leistungsbereichkatalog: 047

**1.6.660 Passstück Mineralwolle Ummantelung Rohr DN40 kaschiert Alu-Folie**
*** EP-Aufgliederung gefordert
Menge: 2,000 St
DIN276 neu: 422
Leistungsbereichkatalog: 047

**1.6.670 Passstück Mineralwolle Ummantelung Rohr DN32 kaschiert Alu-Folie**
*** EP-Aufgliederung gefordert
Menge: 2,000 St
DIN276 neu: 422
Leistungsbereichkatalog: 047

*Hinweis: Abwasserschlauch als Körperschalldämmung im Bereich von Estrich*
Körperschalldämmung für  Abwasserleitungen, reißfester und gepolsterter geschlossener Schlauch; geschlossenzelliger Polyethylenschaum, Faser-Polsterlage aus fest miteinander vernadelten Fasern, zusätzlich mit einer reißfesten Gittergewebefolie verstärkt, Gittergewebe an den Kreuzungspunkten verknotet.
Schallschutzstufe III nach VDI 4100.
robuste, reißfeste Oberfläche um Beschädigungen in der Bauphase vorzubeugen, dies dient der Vermeidung von Körperschallbrücken
Baustoffklasse nach DIN 4102-1: B2
Baustoffklasse nach DIN EN 13501-1: EL
Wasserdampf-Diffusionswiderstandszahl nach ISO 1663: m³ 3000
Temperaturbeständigkeit (dauerhaft): von -20°C bis +90°C
Dämmschichtdicke: 4 mm
Werkstoff: Schaumstoff
Mit Befestigungsmaterial: Nein
Stärke (mm): 4.0
Max. Mediumtemperatur (Dauerbetrieb) (°C): 90.0
Innendurchmesser (mm): 132.0
Mit Verschluss: Nein
Zur Hälfte eingeschnitten: Nein
Mit Oberflächenbehandlung außen: Ja
Brandverhaltensklasse nach EN 13501-1: E
Rauchentwicklungsklasse nach EN 13501-1: S3
Abtropfverhaltensklasse nach EN 13501-1: D2
in nachfolgenden Dimension liefern und montieren.

**1.6.680 Abwasserschlauch als Körperschalldämmung DN 100**
*** EP-Aufgliederung gefordert
Menge: 5,000 m
DIN276 neu: 422
Leistungsbereichkatalog: 047

**1.6.690 Abwasserschlauch als Körperschalldämmung DN 50**
*** EP-Aufgliederung gefordert
Menge: 20,000 m
DIN276 neu: 422
Leistungsbereichkatalog: 047

**1.6.700 Bogen Abwasserschlauch als Körperschalldämmung DN 100**
*** EP-Aufgliederung gefordert
Menge: 2,000 St
DIN276 neu: 422
Leistungsbereichkatalog: 047

**1.6.710 Bogen Abwasserschlauch als Körperschalldämmung DN 50**
*** EP-Aufgliederung gefordert
Menge: 10,000 St
DIN276 neu: 422
Leistungsbereichkatalog: 047

#### Abschnitt 1.7 Stundenlohn und Sonstiges

**1.7.10 Vorarbeiter/-in sämtliche Kosten/Zuschläge**
*** EP-Aufgliederung gefordert
Stundenlohnarbeiten durch Vorarbeiter/-in
auf besonderer Anordnung der Bauleitung
zum Nachweis ausführen.
Menge: 10,000 h
DIN276 neu: 399

**1.7.20 Facharbeiter/-in sämtliche Kosten/Zuschläge**
*** EP-Aufgliederung gefordert
Stundenlohnarbeiten durch Facharbeitskräfte
auf besonderer Anordnung der Bauleitung
zum Nachweis ausführen.
Menge: 10,000 h
DIN276 neu: 399

*Hinweis: Kernbohrung in Betondecke/ Sichtbetonwand / Sichtbeton*
mit Bewehrung oder Mauerwerk herstellen einschl. Gestellung der dazu notwendigen Werkzeuge, Hilfsmittel, gerüste, Schutzmaßnahmen, Betriebs- und Hilfsstoffe
einschl. Bohrkernentsorgung.
Die Baustelle und das Bauwerk sind bei den Arbeiten entsprechend gegen Beschädigungen, Verunreinigungen und Bohrwasser durch Absaugen sowie herunterfallende Bohrkerne zu schützen vorallem die Sichtbetonwände.
Bohrlöcher für Verankerung von Geräten sind mit geeigneten Mitteln zu verschließen.
Einschl. rechtzeitiger Abstimmungen, Erstellungen von Kernbohr-/ Durchbruchsanträgen mit Zeichnungsskizze zur Freigabe durch den Statiker sowie deren Dokumentation gemäß Baufortschritt.
Einschl. Einmessen und Abstimmung mit den Schnittstellengewerken sowie Bauherr bzgl. Ausführungszeitpunkte/Lärm, ggf. temporäres auch brandschutztechnisches Verschließen.
Die Baustelle ist nach den Bohrarbeiten täglich
besenrein zu verlassen, einschl. Entsorgung der Bohrkerne.
Arbeitshöhe gemäß Vorbedingungen.
Folgende Kernbohrungen herstellen:

**1.7.30 Kernbohrung DN 250, in der Betondecke 30 cm**
*** EP-Aufgliederung gefordert
Menge: 10,000 Stck

**1.7.40 Kernbohrung DN 200, in der Betondecke 30 cm**
*** EP-Aufgliederung gefordert
Menge: 10,000 Stck

**1.7.50 Kernbohrung DN 100, in der Betondecke 30 cm**
*** EP-Aufgliederung gefordert
Menge: 18,000 Stck

**1.7.60 Kernbohrung DN 80, in der Betondecke 30 cm**
*** EP-Aufgliederung gefordert
Menge: 22,000 Stck

**1.7.70 Kernbohrung DN 50 - DN 65, in der Betondecke 30 cm**
*** EP-Aufgliederung gefordert
Menge: 25,000 Stck

**1.7.80 Kernbohrung DN 15 - DN 50, in der Betondecke 30 cm**
*** EP-Aufgliederung gefordert
Menge: 25,000 Stck

**1.7.90 Kernbohrung DN 250, in Sichtbetonwand 25 cm**
*** EP-Aufgliederung gefordert
Menge: 12,000 Stck

**1.7.100 Kernbohrung DN 200, in Sichtbetonwand 25 cm**
*** EP-Aufgliederung gefordert
Menge: 12,000 Stck

**1.7.110 Kernbohrung DN 100, in Sichtbetonwand 25 cm**
*** EP-Aufgliederung gefordert
Menge: 10,000 Stck

**1.7.120 Kernbohrung DN 80, in Sichtbetonwand 25 cm**
*** EP-Aufgliederung gefordert
Menge: 22,000 Stck

**1.7.130 Kernbohrung DN 50 - DN 65, in Sichtbetonwand 25 cm**
*** EP-Aufgliederung gefordert
Menge: 22,000 Stck

**1.7.140 Kernbohrung DN 15 - DN 50, in Sichtbetonwand 25 cm**
*** EP-Aufgliederung gefordert
Menge: 35,000 Stck

**1.7.150 Kernbohrung DN 15 - DN 40, im Mauerwerk 17,5 cm**
*** EP-Aufgliederung gefordert
Menge: 35,000 Stck

**1.7.160 Profilstahlkonstruktion**
*** EP-Aufgliederung gefordert
als Aufhängekonstruktion aus verzinktem Stahl, mit schalldämmender Zwischenlage aus Profilgummi, einschl. Decken-/Mauerwerksbefestigung, befestigen mit Befestigungsmitteln mit bauaufsichtlichem Verwendbarkeitsnachweis einschl. Bohrungen.
Menge: 250,000 kg
DIN276 neu: 431
Leistungsbereichkatalog: 075

**1.7.170 Wasseranalyse Trinkwasserversorgung Probe durch AN**
*** EP-Aufgliederung gefordert
Wasseranalyse erstellen, zur Verwendung des zur Verfügung stehenden Wassers für die Trinkwasserversorgung, Wasserproben entnimmt der AN, die Analyse enthält alle Daten zur Verwendung des Wassers.

Zu prüfen sind unbedingt:
- Koloniezahl bei 22 °C
- Koloniezahl bei 36 °C
- Coliforme Bakterien
- Eschericha Coli (E.Coli)
- WWB Legionellen

Der AN hat einen Nachweis zur Fachkunde der Trinkwasser-Probenahme zu erbringen und beim AG vorzulegen.

Die Untersuchung soll am Gebäudeanschluss, an der entferntesten Trinkwasserentnahmestelle und an 3 weiteren Stellen im Rohrverlauf erfolgen.
Menge: 4,000 St

**1.7.180 Pauschalbetrag für die Bereitstellung von Montagegerüsten und Scherenhubbühnen**
*** Pauschalposition
*** EP-Aufgliederung gefordert
Montagegerüste und Scherenhubbühnen.
Bereitstellung über die gesamte Bauzeit für die Montagen unterhalb der Decke.

Gerüste, deren Arbeitsbühnen nicht höher als 2 m
über Gelände oder Fußboden liegen sind in den
Einheitspreisen enthalten.

Der Gerüstumbau erfolgt mehrfach nach Erfordernis im Laufe der Bauzeit
Menge: 1,000 psch

**1.7.190 Revisionsunterlagen 2-fach**
*** Pauschalposition
*** EP-Aufgliederung gefordert
einschl. Schemata unter Glas.

2-fach Papier sowie 2-fach auf USB-Stick über den tatsächlichen Rohrverläufe, einschl. aller Prüf-und Abnahmeprotokolle in DIN A 4 Ordner geheftet,
Revisionsunterlagen gem. VOB C
Komplett auch als PDF und dwg auf Datenträger.

Schemata unter Glas wie in den Vorbemerkungen
beschrieben.
Menge: 1,000 psch

**1.7.200 Einweisung der Nutzer**
*** Pauschalposition
*** EP-Aufgliederung gefordert
Für die Einweisung der Nutzer sind spätestens
vier Wochen vor der Inbetriebsetzung ausführliche
Funktions- und Betriebsbeschreibungen für alle Ge-
räte- und Anlagenteile sowie Fließ- und Regelschemata in zweifacher Ausführung zu stellen.
Das Wartungs- und Betriebspersonal ist während
der Montage und insbesondere während der Probebetriebsäbläufe ausreichend in die Funktionen,
Bedienung sowie Fehlerdiagnose, Wartung und Störbeseitigung des Lieferumfanges zu unterweisen.

Die Einweisung ist durch ein Protokoll nachzuweisen.
Menge: 1,000 psch

**1.7.210 Wiederholung der Einweisung der Nutzer**
*** Pauschalposition
*** EP-Aufgliederung gefordert
Zweite Einweisung der Nutzer, für Personal welches bei der ersten Einweisung nicht anwesend sein konnte, sonst wie zuvor beschrieben
Menge: 1,000 psch

**1.7.220 Koordination mit Schnittstellengewerken**
*** Pauschalposition
*** EP-Aufgliederung gefordert
Koordination aller Schnittstellen der beauftragten
Leistungen mit den am Bauvorhaben beteiligten
Firmen. Hierzu gehört insbesondere eine gemeinsame Funktionsprüfung von Anlagenteilen mit
einer gemeinsamen Schnittstelle.
Die erfolgte Koordination ist auf einem gesonderten Formblatt zu dokumentieren und von allen
Beteiligten rechtsverbindlich zu unterschreiben.
Menge: 1,000 psch

**1.7.230 Koordination mit dem Auftragnehmer Regeltechnik**
*** Pauschalposition
*** EP-Aufgliederung gefordert
Für die Schule  wird parallel zu den Ge-
werkeausschreibungen eine  Ausschreibung für
die Regelungs- und Gebäudeleittechnik erstellt.
In dieser Ausschreibung sind die DDC-Unterstatio-
nen mit den zugehörigen Feldgeräten, die Software
sowie die elektrische Verkabelung enthalten. Für die Koordination zwischen Auftragnehmer und Auftragnehmer MSR und Regelung werden folgende Leistungen erforderlich:

- Übergabe von Anlagendaten und überarbeiteten  Funktionsschemata an den Subunternehmer Regelung während der Bauzeit
- Abstimmung GLT- Koordinierung mit dem Auftragnehmer MSR
- Vorortkennzeichnung aller zu erfassenden Bauteile
- Aufnahme der GLT- Koordierung sowie aller Stellmotor-,  Volumenstromregler-, Ventildaten, und sonstiger Regelorgannummern in die Ausführungspläne und die Gesamtübersichtsschemata und die Beschilderung.
- Mitwirken bei der Einregulierung und Inbetriebnahme der der Regelanlagen
- weitere Angaben gem. Vorbemerkungen
- Austausch und Fortschreibung aller relevanten Herstellerunterlagen
- weitere Angaben gem. Vorbemerkungen
Menge: 1,000 psch

**1.7.240 Aufenthalts- und Lagerräume**
*** Pauschalposition
*** EP-Aufgliederung gefordert
Vorhalten von Aufenthalts- (Sozial) und Lagerräumen.

Vorhalten der o.g. Räume (ggf. Container, auch
stapelbar), auf zugewiesenen Flächen, einschl.
aller Nebenleistungen, wie An- und Abfuhr, während der Bauzeit.
Menge: 1,000 psch

#### Abschnitt 1.8 Wartung

*Hinweis: Wartung für die Dauer der Verjährungsfrist*
1. Dem Auftragnehmer werden die Wartungs-, Inspektions- und Instandhaltungsarbeiten für die im Vertrag beschriebenen Anlagen und Anlagenbauteile, welche Einfluss auf Sicherheit und Funktionsfähigkeit haben übertragen. Die Verjährungsfrist für Mängelansprüche beträgt dann 4 Jahre. Es ist von jährlichen Wartungsintervallen auszugehen, d. h. 4 Wartungen in 4 Jahren. Die Leistungen und Pflichten des Auftragnehmers zur Durchführung der Arbeiten sind im beigefügten Wartungs- Inspektions- und Instandhaltungs- vertrag beschrieben. Der Wartungs- Inspektions- und Instandhaltungsvertrag ist Bestandteil der Ausschreibung, vom Bieter vollständig auszufüllen und mit dem Angebot einzureichen.

Die für die Wartung angebotenen Preise werden in die Wertung der Angebote einbezogen.

Die Wartungsarbeiten werden ergänzend zum Hauptauftrag separat beauftragt.

2. Der Auftragnehmer hat die Wartungsleistungen nach einer Arbeitskarte durchzuführen.
Die Arbeitskarte ist vor Beginn der Leistung vom Auftragnehmer zu erstellen unter Berücksichtigung
der AMEV Leistungskataloge, der angebotenen Produkte und Fabrikate und den anlagenspezifischen
Wartungsangaben der Hersteller.

Wartungskosten / Vergütung
Für die Wartungs-, Inspektions- und Instandhaltungsarbeiten der Anlage(n) wird eine Jahrespauschale vereinbart. Die Arbeiten für die im Leistungsverzeichnis bzw. in den Bestandslisten des Vertrages aufgeführten, wartungs-, inspektions- und instandhaltungsbedürftigen Anlagen werden wie folgt angeboten.

Anmerkung: Die Preiseintragungen im Wartungs-, Inspektions- und Instandhaltungsvertrag und in den nachfolgenden Positionen müssen identisch sein.

**1.8.10 Wartungsarbeiten 1. Jahr**
*** Pauschalposition
*** EP-Aufgliederung gefordert
Wartungskosten für die 1. Wartung, Instandhaltung und Inspektion
Menge: 1,000 psch

**1.8.20 Wartungsarbeiten 2. Jahr**
*** Pauschalposition
*** EP-Aufgliederung gefordert
Wartungskosten für die 2. Wartung, Instandhaltung und Inspektion
Menge: 1,000 psch

**1.8.30 Wartungsarbeiten 3. Jahr**
*** Pauschalposition
*** EP-Aufgliederung gefordert
Wartungskosten für die 3. Wartung, Instandhaltung und Inspektion
Menge: 1,000 psch

**1.8.40 Wartungsarbeiten 4. Jahr**
*** Pauschalposition
*** EP-Aufgliederung gefordert
Wartungskosten für die 4. Wartung, Instandhaltung und Inspektion
Menge: 1,000 psch

*Hinweis: Allgemein*
Der Auftragnehmer ist - auch außerhalb der regelmäßigen Wartungs-, Inspektions- und Instand-haltungstermine - verpflichtet, Störungen, die die Funktions- und Anlagensicherheit beeinträchtigen oder die Gebäudenutzung gefährden, nach Aufforderung zu beseitigen. Er hat die Arbeiten unverzüglich auch außerhalb der betriebsüblichen Arbeitszeit (z. b. nachts und an Sonn-und Feiertagen) auszuführen und zwar

Zwischen 08:00 und 20:00 Uhr

Die zuvor beschriebenen Leistungen werden wie folgt angeboten (netto)
vom Bieter auszufüllen
Stundenverrechnungssatz  …………… €
Obermonteur:  …………… €
Monteur:
Helfer:  …………... €

Zuschlag für Leistungen außerhalb der betriebsüblichen Arbeitszeit
Überstunden  …………… %
Nacht-/Schichtarbeit  …………… %
Sonn-/Feiertagsarbeit  ¦…………… %

Fahrtkosten (An- und Abfahrt):
  …………… €/Auftrag
Entfernung Einsatzort  nächstgelegene
  ………………… km
Niederlassung
km-Pauschale pro Fahrtkilometer…………… €/km
Für die Fahrtzeit werden keine Arbeitsstunden vergütet
